# 118007025 Unterer Neckar
Angebotsaufforderung (GAEB DA XML 3.2, DA83)
Währung: EUR
Erstellt mit: G&W CALIFORNIA PRO, CALIFORNIA PRO V13.2.06, 21.10.2026

## Abwasserverband Unterer Neckar
Abwasserverband Unterer Neckar
  Hauptstraße 60, 68535 Edingen-Neckarhausen

Maschinelle und elektrotechnische Ausrüstung
Vergabe-Nummer: 118007025

Leistungsverzeichnis mit Baubeschreibung

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Erneuerung der Niederspannungsschaltanlage
und der TGA im Hebewerk 3

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Erneuerung der Niederspannungsschaltanlage
und der TGA im Hebewerk 11 (Südost)
sowie der Absperrschieber mit Elektrostellantrieb

## LV Hebewerke 3+11
Datum: 21.10.2026

*Hinweis: Bauvorhaben*
Bauvorhaben

Der Abwasserverband Unterer Neckar in 68535 Edingen-Neckarhausen plant die umfassende Erneuerung der elektrotechnischen und technischen Anlagen im Hebewerk 3 und im Pumpwerk 11 (Südost). Im Einzelnen sind folgende Maßnahmen vorgesehen:

- Erneuerung der Niederspannungsschaltanlage im Hebewerk 3 und im Pumpwerk 11.
- Modernisierung der technischen Gebäudeausrüstung im Hebewerk 3 und im Pumpwerk 11.
- Erneuerung der drei Absperrschieber einschließlich Elektrostellantriebe im Pumpwerk 11.

Folgende Leistungen werden über das vorliegende Leistungsverzeichnis angefragt:

- Demontage und fachgerechte Entsorgung von drei Absperrschieber im Pumpwerk 11.
- Erneuerung der drei Absperrschieber einschließlich Elektrostellantriebe im Pumpwerk 11.

- Demontage und fachgerechte Entsorgung der bestehenden Niederspannungsschaltanlagen.

- Lieferung und betriebsfertige Montage neuer Niederspannungsschaltanlagen.

- Erneuerung der Messtechnik.

- Erneuerung der technischen Gebäudeausrüstung.

- Erneuerung von Kabel.

- Programmierung der SPS-Steuerungen und der Bedienpanel mit ca. 320 Datenpunkten.

- Fernwirktechnik.

- Inbetriebnahmen.

- Enddokumentation.

Einzelheiten, Details und Leistungsumfang sind den einzelnen Abschnitten zu entnehmen.

*Hinweis: Allgemeine Vorgaben*
Allgemeine Vorgaben

Arbeitssicherheit
Es gelten grundsätzlich die gesetzlichen Bestimmungen der Bundesrepublik Deutschland.

Die technischen Regelwerke (u.a. DIN, DVGW, DWA, VDE-, Arbeitsschutz, Unfallverhütungsvorschriften, Umweltschutz etc.) sind bei der Durchführung der Arbeiten zu beachten. Des Weiteren ist das Vorhalten und Einsetzen der erforderlichen Arbeitsschutz- und Arbeitssicherheitsausrüstungen gemäß den einschlägigen DGUV-Vorschriften (z. B. "Unfallverhütungsvorschrift Abwassertechnische Anlagen") in die Einheitspreise einzukalkulieren.

Baustelleneinrichtung
Die Baustelleneinrichtung sowie das Vorhalten und Räumen der Baustelle nach Beendigung der Bauarbeiten sind Nebenleistungen nach DIN 18299. Die dafür anfallenden Kosten sind in die Einheitspreise einzurechnen.

Zur Baustelleneinrichtung gehören u. a. Anfuhr, Aufstellen, Vorhalten, Rückbau und Abfuhr sämtlicher für die sach- und fachgerechte Durchführung der Bauarbeiten erforderlichen Geräte, Werkzeuge, Maschinen und sonstigen Einrichtungen für die Dauer der Montage. Hierzu gehören ggf. auch die Einrichtung, Kennzeichnung, Abschrankung und Beleuchtung und nach Beendigung der Bauarbeiten die Räumung der Baustelle und der Lagerplätze sowie die Wiederinstandsetzung des in Anspruch genommenen Geländes.

Vor der Inanspruchnahme der Grundstücksflächen für die Baustelleneinrichtung hat der Auftragnehmer digitale Fotos des bestehenden Zustands anzufertigen und diese sowohl dem Auftraggeber als auch der Bauleitung zeitnah zu übermitteln. Nach Rückbau der Baustelleneinrichtung ist der Auftragnehmer verpflichtet, sämtliche im Rahmen der Baumaßnahme beanspruchten Grundstücksflächen auf eigene Kosten und ohne besondere Aufforderung in den zuvor dokumentierten Zustand zurückzuversetzen.

Die Arbeits- und Lagerplätze an der Baustelle werden insoweit unentgeltlich zur Verfügung gestellt, als sie sich im Besitz des Auftraggebers befinden. Weitere Arbeits- und Lagerplätze, Anschlüsse usw. hat der Auftragnehmer auf seine Kosten zu beschaffen und die Genehmigung für die Benutzung und Überschreitung von Grundstücken vom Grundstückseigentümer selbst einzuholen. Anfallende Gebühren zur Einholung dieser Genehmigungen sind bei der Kalkulation zu berücksichtigen.

Weitere Nebenleistungen, die hier nicht aufgeführt werden, sind der aktuell gültigen VOB (Vergabe- und Vertragsordnung für Bauleistungen) zu entnehmen und sind Vertragsbestandteil.

Pflichten des Auftragnehmers
Der Auftragnehmer hat die Baustelle während der gesamten Bauzeit in einem aufgeräumten Zustand zu führen und mit geeigneten Mitteln dafür Sorge zu tragen, dass die Unfallgefahr jederzeit so gering wie möglich gehalten wird.

Die Inbetriebnahme unter Realbedingungen ist vor der Ausführung mit dem Auftraggeber bzw. der Bauleitung abzustimmen.

Entsorgungskosten
Bei Abbrucharbeiten, Demontagearbeiten oder sonstigen Arbeiten ist der Auftragnehmer für die Entsorgung der zu entsorgenden Stoffe verantwortlich, sofern die Entsorgung nicht explizit aufgeführt ist. Bei einer Entsorgung trägt der Auftragnehmer die Entsorgungskosten und hat diese in die jeweiligen Positionen mit einzukalkulieren.

Leistungsabrechnung nach Aufmaß
Die Abrechnung der Leistungen erfolgt auf der Grundlage eines prüfbaren Aufmaßes. Hierzu hat der Auftragnehmer Aufmaßblätter unter Verwendung der durchgehenden Positionsnummern des Leistungsverzeichnisses zu erstellen und der Bauleitung spätestens zwei Wochen vor dem vereinbarten Aufmaßtermin zur Prüfung vorzulegen.

Leistungen, die durch nachfolgende Arbeiten verdeckt werden, sind rechtzeitig und in Abstimmung mit der Bauleitung vor ihrer Überdeckung aufzumessen.

Hinweise zu den Arbeitszeiten
Der Auftragnehmer hat seine Arbeiten grundsätzlich nach den betriebsüblichen Arbeitszeiten der Kläranlage des Abwasserverbands Unterer Neckar auszurichten. Diese sind:

Montag - Donnerstag:  7.00 - 16.00 Uhr
Freitags:  7.00 - 12.00 Uhr

Unumgängliche oder kurzfristige Ausnahmen von dieser Regelung sind im Vorfeld rechtzeitig mit dem Betriebsleiter der Kläranlage des Abwasserverbands Unterer Neckar abzustimmen.

*Hinweis: Vorgaben zur elektrotechnischen Ausrüstung*
Vorgaben zur elektrotechnischen Ausrüstung

Sofern in den betreffenden LV-Positionen nichts anderes vermerkt ist, sind die abgefragten Preise stets für Lieferung auf die im Bauvorhaben angegebene Baustelle einschl. betriebsfertiger Montage zu kalkulieren und anzugeben. Dies betrifft die bauliche, die mechanische und die elektrotechnische Montage des beschriebenen Lieferumfanges einschl. aller Kosten für Übernachtung, An- und Abfahrten einschl. Fahrzeuglenker, Hebezeuge, Gerüste und sonstige Nebenleistungen zur Errichtung der Anlage.

Eine betriebsfertige Montage gilt als erbracht, wenn das verbaute Betriebsmittel neben der mechanischen Montage auch steuerungstechnisch seine zweckbestimmte Funktion im Verfahrensablauf vollumfänglich erfüllt.

Es wird darauf hingewiesen, dass der Bieter überall dort, wo von ihm Fabrikats- und Typenangaben gefordert werden, diese von ihm verbindlich anzugeben sind. Die Formulierung „oder gleichwertig“ ist unzulässig. Es kann jeweils nur ein (1) Fabrikat/Typ angegeben werden. Macht der Bieter keine Angaben zu den abgefragten Fabrikaten und Typen, so erklärt der Bieter damit, dass das angegebene Planungsfabrikat der Bieterangabe entspricht und das Planungsfabrikat vollumfänglich die im Verfahrensablauf vorgesehene Funktion erfüllt.

Es dürfen nur Fabrikate und Typen angeboten und verbaut werden, die vom Hersteller noch nicht abgekündigt wurden. Ist zum Zeitpunkt der Angebotserstellung bekannt, dass der Hersteller in naher Zukunft einen im LV aufgeführten Artikel abkündigen wird, ist nach Möglichkeit gleich das Nachfolgeprodukt ohne Einschränkung der geforderten Eigenschaften anzubieten.

Die Fabrikats- und Typenangaben der angebotenen Geräte sind Vertragsbestandteil und dürfen ohne vorherige Genehmigung des AG bzw. der Bauleitung nicht geändert werden.

Aus Gründen der Ersatzteilhaltung sowie der Betriebssicherheit durch Mitarbeiterqualifizierung auf bestimmte Fabrikate und Typen und für einen standardisierten Schaltanlagenaufbau sind Vorzugsfabrikate zur Orientierung angegeben.

Aus Gründen einer uneingeschränkten Kompatibilität vorhandener SPS-Steuerungen und dem bestehenden Prozessleitsystem auf der Kläranlage sowie der Mitarbeiterqualifizierung ist der ausgeschriebene Steuerungstyp einschl. den ergänzenden Betriebsmitteln zwingend vorgegeben. Bei Komponenten der SPS-Steuerungen darf grundsätzlich nur der neueste Ausgabestand der Hardware verbaut werden.

Die vom AG vorgegebene AKZ und Klartextbezeichnung der elektrotechnischen Ausrüstung sind auf den vom AN zu liefernden Werkstatt-, Konstruktions- und Ausführungspläne anzuwenden.

Mit der Fertigung darf erst begonnen werden, wenn die vom AN vorzulegenden detaillierten Werks- und Montagepläne vom AG bzw. der Bauleitung geprüft und zur Ausführung freigegeben sind.

Der AN verpflichtet sich, vertragsrelevante Änderungen der technischen Vorschriften und Bestimmungen im Rahmen der Auftragsabwicklung vor der Ausführung der betreffenden Arbeiten dem AG bzw. der Bauleitung des AG anzuzeigen.

Es wird empfohlen, sich vor Abgabe des Angebotes, nach Terminabsprache mit dem AG bzw. der Bauleitung, mit den Gegebenheiten vor Ort vertraut zu machen.

*Hinweis: Kurzbeschreibung der Arbeiten im Hebewerk 3*
Kurzbeschreibung der Arbeiten im Hebewerk 3
Ein detailliertes Lastenheft wird nach Auftragserteilung als Word-Datei (.docx) bereitgestellt.

Demontage und Entsorgung
- der bestehenden Niederspannungsschaltanlage.
  Das in der Niederspannungsschaltanlage integrierte Schaltschrankfeld der Netzersatzanlage ist zerstörungsfrei für eine Wiederverwendung zu extrahieren.
- der technischen Gebäudeausrüstung (Steckdosen, Lichtschalter, Beleuchtung, Kabelschutzrohre usw.).

- Elektrotechnische Ausrüstung.
  Erneuerung der Niederspannungsschaltanlage mit 4 Schaltfelder. Das bestehende Schaltschrankfeld der Netzersatzanlage ist in die neue Niederspannungsschaltanlage zu integrieren.

Antriebe in Stern-Dreieckschaltung
- SW-Schnecke A (7,5 kW)
- SW-Schnecke B (18,5 kW)
- RW-Schnecke C (37 kW)
- RW-Schnecke D (37 kW)

Zu erneuernde Messtechnik
- Niveaumessung im Pumpensumpf
- Schwimmerschalter als Redundanz zur Niveaumessung
- Kabel der Messtechnik

Zu erneuernde technische Gebäudeausrüstung
- 1 axialer Wandeinbauventilator
- 1 Steckdosenkombination
- 1 Raumheizlüfter
- 2 Rippenrohrheizungen
- Lichtschalter und Steckdosen im Gebäude
- Alle zugehörigen Kabel

Zu montierende Beleuchtung
- 3 ex-geschützte LED-Wannenleuchten Im Pumpensumpf
- 11 LED-Wannenleuchten im Betriebsgebäude
- 4 LED-Wannenleuchten außen am Betriebsgebäude
- 2 Rettungszeichenleuchten
- Kabel zur Beleuchtung

Programmierung
- SPS-Steuerung
- Touchpanel
- Prozessbilder im bauseitigen Prozessleitsystem.

*Hinweis: Kurzbeschreibung der Arbeiten im Pumpwerk 11 (Südost)*
Kurzbeschreibung der Arbeiten im Pumpwerk 11 (Südost)
Ein detailliertes Lastenheft wird nach Auftragserteilung als Word-Datei (.docx) bereitgestellt.

Demontage und Entsorgung
- der bestehenden Niederspannungsschaltanlage im UG.
- der technischen Gebäudeausrüstung (Steckdosen, Lichtschalter,
  Beleuchtung, Kabelschutzrohre usw.).
- 3 Gewindeschieber einschl. Elektrostellantrieb

Maschinelle Ausrüstung
- Erneuerung von 3 Gewindeschieber mit Elektrostellantrieb.

Elektrotechnische Ausrüstung
- Erneuerung der Niederspannungsschaltanlage mit 3 Schaltfelder.

Antriebe in Stern-Dreieckschaltung
- RW-Pumpe 1 (13 kW)
- RW-Pumpe 2 (13 kW)

Antriebe in Direktschaltung
- 3 Elektrostellantriebe
- 1 Kompressor (1,5 kW)

Zu erneuernde Messtechnik
- Niveaumessung im Pumpensumpf
- Schwimmerschalter als Redundanz zur Niveaumessung
- Kabel der Messtechnik

Zu erneuernde technische Gebäudeausrüstung
- Lichtschalter und Steckdosen im Gebäude
- Alle zugehörigen Kabel

Zu montierende Beleuchtung
- 2 ex-geschützte LED-Wannenleuchten im Pumpensumpf
- 1 LED-Wannenleuchte im Schaltraum
- 2 LED-Wandleuchten im Treppenraum
- 2 Rettungszeichenleuchten
- Kabel zur Beleuchtung

Programmierung
- SPS-Steuerung
- Touchpanel
- Prozessbilder im bauseitigen Prozessleitsystem.

### 01 Maschinenelle Ausrüstung im Pumpwerk 11 (Südost)

#### 01.01 Demontage, Rückbau und Entsorgung

**01.01.0001 Liefern, Setzen und Betreiben einer Absperrblase im Kanalrohr, DN200**
Liefern, Setzen und Betreiben einer Absperrblase im Kanalrohr, DN200
für die Dauer der Erneuerung des Absperrschiebers
einschl. Demontage und Abtransport nach Beendigung der Maßnahme.
Menge: 1,000 St

**01.01.0002 Liefern, Setzen und Betreiben einer Absperrblase im Kanalrohr, DN300**
Liefern, Setzen und Betreiben einer Absperrblase im Kanalrohr, DN300
für die Dauer der Erneuerung des Absperrschiebers
einschl. Demontage und Abtransport nach Beendigung der Maßnahme.
Menge: 2,000 St

**01.01.0003 Demontage des Absperrschiebers E1 - DN200**
Demontage des Absperrschiebers E1 - DN200
im Ablauf des Hochgebiets zur Kläranlage
einschl. Elektrostellantrieb,
einschl. fachgerechte Entsorgung.

Demontage in einem Schacht mit einer Tiefe von ca. 5 m.
Schachtzugang über runden Schachtdeckel und Steigeisen.
Menge: 1,000 St

**01.01.0004 Demontage des Absperrschiebers E2 - DN300**
Demontage des Absperrschiebers E2 - DN300
Entleerung Staukanal zum Pumpensumpf
einschl. Elektrostellantrieb,
einschl. fachgerechte Entsorgung.

Demontage in einem Schacht mit einer Tiefe von ca. 3,8 m.
Schachtzugang über Gitterrost und Steigeisen.
Menge: 1,000 St

**01.01.0005 Demontage des Absperrschiebers E3 - DN300**
Demontage des Absperrschiebers E3 - DN300
Zulaufschieber vom Tiefgebiet
einschl. Elektrostellantrieb,
einschl. fachgerechte Entsorgung.

Demontage im Pumpensumpf mit einer Tiefe von ca. 8 m.
Menge: 1,000 St

**01.01.0006 Liefern und betreiben eines Zuluftsystems**
Liefern und betreiben eines Zuluftsystems
für eine kontinuierliche Frischluftzufuhr im Schacht
während der Montagearbeiten im Schacht,
einschl. Wartung und Luftmengenüberwachung,
einschl. Abtransport.
Menge: 8,000 d

**01.01.0007 Wasserhaltungsanlage mit Häcksler**
Wasserhaltungsanlage mit Häcksler
mit einer Pumpenleistung von >=60l/s anliefern, aufstellen,
andienen, vorhalten und nach Beendigung der Bauarbeiten
wieder abbauen und abtransportieren,
einschl. aller Nebenkosten.
Menge: 8,000 d

**01.01.0008 Anliefern und Betreiben einer Hebevorrichtung**
Anliefern und Betreiben einer Hebevorrichtung
für das Aus- und Einbringen der Schaltschränke
am Pumpwerk 11 (Südost),
einschl. Abtransport.
Menge: 1,000 psch

**01.01.0009 Demontage der Abdeckhaube an der Deckenöffnung**
Demontage der Abdeckhaube an der Deckenöffnung
am Hebewerk 11 (Südost),
einschl. Wiederbefestigung nach dem Einbringen der Schaltschränke.
Menge: 1,000 psch

#### 01.02 Gewindeschieber mit Elektrostellantrieb

**01.02.0001 Bestandsaufnahme der bestehenden Gewindeschieber**
Bestandsaufnahme der bestehenden Gewindeschieber
und der dazugehörigen Elektrostellantriebe am Pumpwerk 11 (Südost),
einschl. An- und Abreise.
Menge: 1,000 psch

**01.02.0002 Gewindeschieber DN200 mit Elektrostellantrieb**
Gewindeschieber DN200 mit Elektrostellantrieb
im Ablauf des Hochgebiets zur Kläranlage
mit integrierter VO-Steuerstelle und Handrad.

Antriebsleistung.  400 V, 50 Hz
Schutzart:  IP 68

- Betriebsart Kurzzeitbetrieb S2-15 min.
- Abtriebsdrehzahlen bei 50 Hz von 4 bis 180 1/min.
- Drehstrommotor in Isolierstoffklasse F mit Motorvollschutz durch
  drei in die Ständerwicklung eingebaute Thermoschalter.
- Motor ohne Klemmenkasten, Anschluss intern über Steckverbinder.
- Anti-Kondensat-Heizung im Schaltwerkraum.
- Abschaltmoment ohne Hilfsspannung für Schließ- und
  Öffnungsrichtung an kalibrierter Drehmomentskala,
  stufenlos einstellbar und in daNm direkt ablesbar.
- Zählrollen-Wegschaltung ohne Hilfsspannung für Endlagen ZU/AUF.
- Bei Motorbetrieb stillstehendes Handrad für manuellen Betrieb.
- Armaturenanschluss nach EN ISO 5210.
- Verbindung Antrieb – externe Steuerung über Steckverbinder.
- Mechanischer Blinkgeber zur Laufanzeige.
- Wendeschütze mechanisch und elektrisch verriegelt.
- VO-Steuerstelle mit Drucktaster AUF-HALT-ZU und
  abschließbarem Betriebsartenschalter ORT-AUS-FERN.
- Leuchtmelder für Endlagen und Störung.
- Über Opto-Koppler potentialgetrennte Eingänge AUF-HALT-ZU (24V DC).
- Rückmeldung für Endlagen ZU / AUF mit potentialfreien,
  vergoldeten Relaiskontakten.
- Rückmeldung der Betriebsart ORT/ FERN mit potentialfreien,
  vergoldeten Relaiskontakten.
- Monitorrelais mit potentialfreien, vergoldeten Kontakten
  für Sammelstörmeldung.
- Automatische Phasenkorrektur.
- Steuerung bzw. VO-Steuerstelle um jeweils 90° drehbar.
- Zulässige Umgebungstemperatur -30 °C bis +70 °C.
- Schutzart IP68.
- Korrosionsschutz KS.
- Decklack: Zweifach Pulverbeschichtung.
  Farbton: silbergrau (ähnlich RAL 7037).

Montage in einem Schacht mit einer Tiefe von ca. 5 m.
Schachtzugang über runden Schachtdeckel und Steigeisen.

Fabrikat, Typ z. B.:  Auma, Auma Matic SA 07.2 - 16.2

Gewählter Hersteller, Typ:

'....................................................'
vom Bieter einzutragen
Menge: 1,000 St

**01.02.0003 Gewindeschieber DN300 mit Elektrostellantrieb**
Gewindeschieber DN300 mit Elektrostellantrieb
- Entleerung Staukanal zum Pumpensumpf
- Zulaufschieber vom Tiefgebiet
mit integrierter VO-Steuerstelle und Handrad.

Antriebsleistung.  400 V, 50 Hz
Schutzart:  IP 68

- Betriebsart Kurzzeitbetrieb S2-15 min.
- Abtriebsdrehzahlen bei 50 Hz von 4 bis 180 1/min.
- Drehstrommotor in Isolierstoffklasse F, mit Motorvollschutz durch
  drei in die Ständerwicklung eingebaute Thermoschalter.
- Motor ohne Klemmenkasten, Anschluss intern über Steckverbinder.
- Anti-Kondensat-Heizung im Schaltwerkraum.
- Abschaltmoment ohne Hilfsspannung für Schließ- und
  Öffnungsrichtung an kalibrierter Drehmomentskala stufenlos
  einstellbar und in daNm direkt ablesbar.
- Zählrollen-Wegschaltung ohne Hilfsspannung für Endlagen ZU/AUF.
- Bei Motorbetrieb stillstehendes Handrad für manuellen Betrieb.
- Armaturenanschluss nach EN ISO 5210.
- Verbindung Antrieb – externe Steuerung über Steckverbinder.
- Mechanischer Blinkgeber zur Laufanzeige.
- Wendeschütze mechanisch und elektrisch verriegelt.
- Orts-Steuerstelle mit Drucktaster AUF-HALT-ZU und
  abschließbarem Betriebsartenschalter ORT-AUS-FERN.
- Leuchtmelder für Endlagen und Störung.
- Über Opto-Koppler potentialgetrennte Eingänge AUF-HALT-ZU (24V DC).
- Rückmeldung für Endlagen ZU / AUF mit potentialfreien,
  vergoldeten Relaiskontakten.
- Rückmeldung der Betriebsart ORT/ FERN mit potentialfreien,
  vergoldeten Relaiskontakten.
- Monitorrelais mit potentialfreien, vergoldeten Kontakten
  für Sammelstörmeldung.
- Automatische Phasenkorrektur.
- Steuerung bzw. Orts-Steuerstelle um jeweils 90° drehbar.
- Zulässige Umgebungstemperatur -30 °C bis +70 °C.
- Schutzart IP68.
- Korrosionsschutz KS.
- Decklack: Zweifach Pulverbeschichtung.
  Farbton: silbergrau (ähnlich RAL 7037).

Montage in einem Schacht mit einer Tiefe von ca. 5 m.
Schachtzugang über runden Schachtdeckel und Steigeisen.

Fabrikat, Typ z. B.:  Auma, Auma Matic SA 07.2 - 16.2

Gewählter Hersteller, Typ:

'....................................................'
vom Bieter einzutragen
Menge: 2,000 St

**01.02.0004 Anfertigen und Liefern der EU-Konformitätserklärung, 2-fach**
Anfertigen und Liefern der EU-Konformitätserklärung, 2-fach
nach der Maschinenverordnung (EU) 2023/1230 für sämtliche Aggregate und Maschinen der zu liefernden Ausrüstung. Aggregate und Maschinen, für die keine solchen Zertifikate geliefert werden, sind auf Kosten des Auftragnehmers auszutauschen.

Die EG-Konformitätserklärung ist Bestandteil der Enddokumentation.
Menge: 1,000 St

### 02 Elektrotechnische Ausrüstung

#### 02.01 Provisorien

**02.01.0001 Provisorium im Hebewerk 3**
Provisorium im Hebewerk 3
für die Pumpensteuerung in Verbindung mit der Niveaumessung und mit den erforderlichen Schutz-, Schalt- und Steuereinrichtungen herstellen, liefern und während des Umschlusses der Schaltanlage betreiben für

1x Schmutzwasserpumpe SD (18,5 kW)
1x Regenwetterpumpe SD (37 kW)

einschl. Kabel zur Verlängerung der Netzzuleitung zum Provisorium,
einschl. Kabel zu den Anbindungen an die erforderlichen Bestandskabel, die für den Betrieb der betreffenden Pumpen erforderlich sind,
einschl. Demontage und Abtransport nach dem Umschluss.

Die Kabel sind so kurz wie möglich zu halten und beim Querschnitt den Spannungsabfall zu berücksichtigen. Die verwendeten Kabel für das Provisorium dürfen nach dem Umschluss der Schaltanlage nicht weiterverwendet werden.
Menge: 1,000 psch

**02.01.0002 Provisorium Pumpwerk 11**
Provisorium Pumpwerk 11
für die Pumpensteuerung

1x Schmutzwasserpumpe SD (15 kW)
1x Kompressor, 1,5kW

in Verbindung mit der Niveaumessung und mit den erforderlichen Schutz-, Schalt- und Steuereinrichtungen liefern, einrichten und während des Umschlusses der Schaltanlage betreiben,

einschl. Kabel zur Verlängerung der Netzzuleitung zum Provisorium,
einschl. Kabel zu den Anbindungen an die erforderlichen Bestandskabel, die für den Betrieb einer betreffenden Pumpen erforderlich sind,
einschl. Demontage und Abtransport nach dem Umschluss.

Die Kabel sind so kurz wie möglich zu halten und beim Querschnitt den Spannungsabfall zu berücksichtigen. Für die Kabellängen sind kalkulatorisch 10 m anzusetzen. Die verwendeten Kabel für das Provisorium dürfen nach dem Umschluss der Schaltanlage nicht weiterverwendet werden.

Aufgrund der Beengtheit im Schaltraum muss das Provisorium im Freien aufgestellt werden. Wetterschutz und Maßnahmen gegen Diebstahl und Manipulationen am Provisorium sind zu berücksichtigen.
Menge: 1,000 psch

#### 02.02 Demontage, Rückbau und Entsorgung

**02.02.0001 Kabel im Schaltschrank abklemmen: 2 bis 5x1,5 mm2**
Kabel im Schaltschrank abklemmen: 2 bis 5x1,5 mm2
einschl. Rückzug aus dem Schaltschrank zur weiteren Verwendung.
Menge: 20,000 St

**02.02.0002 Kabel im Schaltschrank abklemmen: 3 bis 5x4 mm2**
Kabel im Schaltschrank abklemmen: 3 bis 5x4 mm2
einschl. Rückzug aus dem Schaltschrank zur weiteren Verwendung.
Menge: 5,000 St

**02.02.0003 Kabel im Schaltschrank abklemmen: 4x10 mm2**
Kabel im Schaltschrank abklemmen: 4x10 mm2
einschl. Rückzug aus dem Schaltschrank zur weiteren Verwendung.
Menge: 1,000 St

**02.02.0004 Kabel im Schaltschrank abklemmen: 4x35 mm2**
Kabel im Schaltschrank abklemmen: 4x35 mm2
einschl. Rückzug aus dem Schaltschrank zur weiteren Verwendung.
Menge: 4,000 St

**02.02.0005 Kabel im Schaltschrank abklemmen: 3x120/70 mm2**
Kabel im Schaltschrank abklemmen: 3x120/70 mm2
einschl. Rückzug aus dem Schaltschrank zur weiteren Verwendung.
Menge: 1,000 St

**02.02.0006 Kabel im Schaltschrank abklemmen: 4x185 mm2**
Kabel im Schaltschrank abklemmen: 4x185 mm2
einschl. Rückzug aus dem Schaltschrank zur weiteren Verwendung.
Menge: 1,000 St

**02.02.0007 Kabel beidseitig abklemmen: 2 bis 5x1,5 mm2**
Kabel beidseitig abklemmen: 2 bis 5x1,5 mm2
Mittlere Einzellänge: 5 m,
einschl. Rückbau und fachgerechte Entsorgung.
Menge: 27,000 St

**02.02.0008 Kabel beidseitig abklemmen: 7 bis 12x1,5 mm2**
Kabel beidseitig abklemmen: 7 bis 12x1,5 mm2
Mittlere Einzellänge: 15 m,
einschl. Öffnen des Kabelanschlussraums,
einschl. Rückbau und fachgerechte Entsorgung.
Menge: 4,000 St

**02.02.0009 Kabel beidseitig abklemmen: 3 bis 5x2,5 mm2**
Kabel beidseitig abklemmen: 3 bis 5x2,5 mm2
Mittlere Einzellänge: 10 m,
einschl. Öffnen des Kabelanschlussraums,
einschl. Rückbau und fachgerechte Entsorgung.
Menge: 18,000 St

**02.02.0010 Kabel beidseitig abklemmen: 3 bis 5x6 mm2**
Kabel beidseitig abklemmen: 3 bis 5x6 mm2
Mittlere Einzellänge: 10 m,
einschl. Öffnen des Kabelanschlussraums,
einschl. Rückbau und fachgerechte Entsorgung.
Menge: 4,000 St

**02.02.0011 Kabel beidseitig abklemmen: 3 bis 5x10 mm2**
Kabel beidseitig abklemmen: 3 bis 5x10 mm2
Mittlere Einzellänge: 10 m,
einschl. Öffnen des Kabelanschlussraums,
einschl. Rückbau und fachgerechte Entsorgung.
Menge: 3,000 St

**02.02.0012 Kabel beidseitig abklemmen: 3 bis 5x16 mm2**
Kabel beidseitig abklemmen: 3 bis 5x16 mm2
Mittlere Einzellänge: 10 m,
einschl. Öffnen des Kabelanschlussraums,
einschl. Rückbau und fachgerechte Entsorgung.
Menge: 4,000 St

**02.02.0013 Ausbringen der alten Schaltschränke aus dem Betriebsgebäude HW3**
Ausbringen der alten Schaltschränke aus dem Betriebsgebäude HW3
einschl. Aufladen auf unternehmereigenes Fahrzeug,
einschl. fachgerechte Entsorgung.
Der Nachweis einer fachgerechten und umweltschonenden Entsorgung ist der Bauleitung unaufgefordert vorzulegen.
Menge: 4,000 St

**02.02.0014 Ausbringen der alten Schaltschränke aus dem Schaltraum PW11**
Ausbringen der alten Schaltschränke aus dem Schaltraum PW11
über eine Deckenöffnung und einer Hebevorrichtung.

Die Hebevorrichtung wird an anderer Stelle im LV abgefragt.

Einschl. Aufladen auf unternehmereigenes Fahrzeug,
einschl. fachgerechte Entsorgung.
Der Nachweis einer fachgerechten und umweltschonenden Entsorgung ist der Bauleitung unaufgefordert vorzulegen.
Menge: 3,000 St

**02.02.0015 Rückbau von Kabelschutzrohren und Halterungen**
Rückbau von Kabelschutzrohren und Halterungen
in verschiedenen Einzellängen im Schaltraum,
einschl. Rückbau und fachgerechte Entsorgung.
Menge: 80,000 m

**02.02.0016 Demontage Schukosteckdose**
Demontage Schukosteckdose
einschl. fachgerechte Entsorgung.
Menge: 5,000 St

**02.02.0017 Demontage CEE-Steckdose**
Demontage CEE-Steckdose
einschl. fachgerechte Entsorgung.
Menge: 4,000 St

**02.02.0018 Demontage Lichtschalter**
Demontage Lichtschalter
einschl. fachgerechte Entsorgung.
Menge: 6,000 St

**02.02.0019 Demontage ex-geschützter Lichtschalter**
Demontage ex-geschützter Lichtschalter
einschl. fachgerechte Entsorgung.
Menge: 2,000 St

**02.02.0020 Demontage Wandthermostat**
Demontage Wandthermostat
einschl. fachgerechte Entsorgung.
Menge: 1,000 St

**02.02.0021 Demontage NOT-AUS-Taster**
Demontage NOT-AUS-Taster
einschl. fachgerechte Entsorgung.
Menge: 3,000 St

**02.02.0022 Demontage Deckenleuchte**
Demontage Deckenleuchte
einschl. fachgerechte Entsorgung.
Menge: 13,000 St

**02.02.0023 Demontage Schiffsleuchte**
Demontage Schiffsleuchte
einschl. fachgerechte Entsorgung
Menge: 2,000 St

**02.02.0024 Demontage Rippenrohrheizung**
Demontage Rippenrohrheizung
einschl. fachgerechte Entsorgung.
Menge: 2,000 St

#### 02.03 Schaltschrank der Netzersatzanlage im HW 3

**02.03.0001 Beschädigungsfreie Herauslösung eines NEA-Schaltschrank**
Beschädigungsfreie Herauslösung eines NEA-Schaltschrank
aus einer bestehenden Schaltanlage zur späteren Wiederverwendung.

Die Leistung umfasst insbesondere:

Freischalten, Sichern und Spannungsfreiheit der betroffenen Anlagenteile gemäß den geltenden VDE-Bestimmungen herstellen

Fachgerechtes Kennzeichnen und Dokumentieren sämtlicher angeschlossener Leitungen und Verbindungen.

Abklemmen der zu- und abgehenden Energie- und Steuerkabel.

Fachgerechte Demontage und Trennung des vorhandenen Stromschienensystems zwischen dem NEA-Schrank und den zwei angrenzenden Schaltschränken.

Mechanische Demontage und beschädigungsfreie Herauslösung des NEA-Schaltschranks aus der Schaltanlagenaufstellung.

Sicherstellung der Wiederverwendbarkeit aller demontierten Komponenten.

Demontage des angebauten Schaltschranksockels.
Menge: 1,000 St

**02.03.0002 Beschädigungsfreie Integration eines NEA-Schaltschrank**
Beschädigungsfreie Integration eines NEA-Schaltschrank
in die neue Schaltanlage zwischen zwei Schaltfelder,

einschl. fachgerechte Verbindung des Stromschienensystems des NEA-Schranks an die beiden angrenzenden Schaltfelder,

einschl. Anklemmen aller zu- und abgehenden Energie- und Steuerkabel.
Menge: 1,000 St

#### 02.04 Niederspannungsschaltanlage

*Hinweis: Ausführungsvorgaben*
Ausführungsvorgaben

Die Schaltanlage ist nach gültigen VDE-Vorschriften, Normen, Regeln und Richtlinien zu planen und CE-konform herzustellen. Für alle durch Nichtbeachtung dieser Vorgaben resultierende Mängel haftet der AN.

Der 3-pol. Kurzschlussstrom des Niederspannungsnetzes ist gemäß DIN VDE 0102 für die Schaltanlage vor Baubeginn zu berechnen und zu beachten. Die Wärmebelastung der Felder ist gemäß VDE 0660 Teil 500 zu ermitteln und bei der Gerätebelegung und Geräteauslegung entsprechend zu berücksichtigen.

Das 3-pol. Sammelschienensystem mit Schutzleiter und Mittelleiterschienen ist aus Kupfer verzinnt nach DIN 43671 auszuführen. Die Sammelschienensysteme sind nach den VDE-Vorschriften mit L1, L2, L3 sowie N und PE zu kennzeichnen. Die N-Schiene und die PE-Schiene ist durchgehend im Bodenbereich der Schaltanlage aufzubauen.

Der zentrale Erdungspunkt (ZEP) ist in der Schaltanlage aufzubauen.

Spannungsführende Teile sind nach DIN EN 60990 berührungssicher abzusichern. Die Verdrahtung der Anlage und der Bauteile ist fingersicher nach VDE 0100 bzw. VBG 4 ausführen. Offene spannungsführende Teile sind berührungssicher abzudecken.

Die Befestigung der Abgangskabel erfolgt über Kabelabfangschienen.

Schalt-, Schutz- und Steuergeräte zu einem Antrieb oder einer Messeinrichtung sind als zusammenhänge Einheit in der Schaltanlage vorzusehen.

Wartung, Einbau und Austausch sämtlicher Bauteile muss von vorne möglich sein.

Die Betriebsmittelkennzeichnungen sind auf und unterhalb den Betriebsmitteln (nicht dahinter) vorzunehmen.

Handbetätigte Steuereinrichtungen dürfen nicht höher als 1400 mm ab Stehhöhe angeordnet sein. Der Schaltschranksockel ist hierbei zu berücksichtigen.

Digitale Signale von außerhalb der Schaltanlage, die von der SPS-Steuerung in der Schaltanlage verarbeitet werden, sind über Koppelrelais zu entkoppeln. Analoge Messwerte, die von der SPS-Steuerung verarbeitet werden und deren Messumformer sich außerhalb der Schaltanlage befinden, sind über Trennverstärker galvanisch zu entkoppeln. Messungen im Freien sind mit Überspannungsschutzeinrichtungen auszustatten.

Für die Verdrahtung in der Schaltanlage sind Kunststoffkanäle in ausreichender Dimension zu verwenden (Belegung bis 80 % erlaubt). Eine Schlaufenbildung in den Kabelkanälen von >30 cm sowie Verbindungsstellen in den Kabelkanälen sind unzulässig.

Jede Ader eines Steuerkabels ist auf Klemmleiste zu führen, auch wenn die Ader aktuell nicht genutzt wird. Mehrfachverdrahtung unter einen Klemmenanschluss ist unzulässig.

Die kurzschlussfeste Anschlussverkabelung für alle Geräte muss gewährleistet werden. Die Verdrahtung ist in verschiedenen Farben auszuführen, so dass die darüber geführte Spannung und ggf. auch die Herkunft ersichtlich ist.

Anzuwendende Verdrahtungsfarben

Hauptstromkreis AC 400/230V:  Schwarz
Neutralleiter (N):  Hellblau
Schutzleiter:  Grün/Gelb
Steuerspannung AC 230V (L):  Rot
Steuerspannung AC 230V (N):  Rot mit weißem Strich
Steuerspannung DC 24V (+):  Dunkelblau
Steuerspannung DC 24V (-):  Dunkelblau mit weißem Strich
Messstromkreise:  Grau, abgeschirmt
Fremdspannung (extern):  Orange
Stromwandler k:  Rot
Stromwandler l:  Schwarz
Eigensicherer Bereich:  Blau

Fabrikats- und Typenangaben

Aus Gründen einer angestrebten Vereinheitlichung der Schaltanlagen auf der Kläranlage und in den Außenstationen und im Hinblick einer wirtschaftlichen Ersatzteilvorhaltung sowie der betrieblichen Sicherheit durch Mitarbeiterqualifizierung auf bestimmte Fabrikate und Typen sind Vorzugsfabrikate zur Orientierung angegeben.

Die gewählten Fabrikate und Typen sind durchgängig anzuwenden. Ein Wechsel innerhalb einer Fabrikats- und Typenreihe in einer Schaltanlage und Unterverteiler innerhalb der gleichen Steuerung ist unzulässig.

Ableitermodule, Blitzschutz:  Phoenix
AP-Lichttaster / Steckdosen:  Jung Serie WG800, Berker
Bedienelemente:  Eaton
FI-Schutzschalter:  Eaton
Koppelrelais mit Goldkontakten:  Finder, 55.34, 55.32
Koppelrelais für Lichtschaltung:  Finder, 40.52.8.230.4000
Leistungsschalter:  Eaton NZM
Netzgerät, USV:  Phoenix Contact
Niveaumessung (Radar):  Vega
NOT-AUS-Schaltgerät:  E. Dold & Söhne
Phasenwächter:  E. Dold & Söhne, BD9080.12
Reparaturschalter:  Eaton
Schalt-, Steuer- und Schutzgeräte:  Eaton, ABB
Schaltschränke:  Rittal, VX-Serie
Softstarter:  Eaton
SPS:  Siemens S7 1512SP-1PN
Thermistor Motorschutzrelais:  E. Dold & Söhne
Touchpanel:  Siemens Unified Comfort-Panel
Trennverstärker:  Phoenix Contact
Trennschaltverstärker:  Phoenix Contact
Universalmessgerät:  Janitza UMG96RM-PN, mit Profinet
AC-Messumformer:  Müller + Ziegler

**02.04.0001 Anreih-Schaltschrank, BHT=800x1800x500 mm**
Anreih-Schaltschrank, BHT=800x1800x500 mm
stahlblechgekapselt, für Innenraumaufstellung gemäß
VDE 0660, VDE 0110, VDE 0113 für Einspeisungen, Abgänge und Steuerungen, geeignet als Anreihsystem,

für das Pumpwerk 11 (Südost).

Türrahmen mit Lochung im 25 mm-Maßraster zur Befestigung von Kanälen, Ablagepulten, Kabelbäumen, Schaltplantaschen usw. Montageplatte, verzinkt, seitlich C-gekantet, tiefenverstellbar im 25 mm-Raster.

Material: Stahlblech
Schrankgerüst, Dach, Rückwand und Bodenbleche: 1,5 mm
Tür: 2,0 mm
Montageplatte: 3,0 mm

Schrankgerüst: tauchgrundiert
Tür, Dach und Rückwand: tauchgrundiert, außen
pulverbeschichtet, RAL 7035 Strukturlack
Montageplatte und Bodenbleche: verzinkt
Türanschlag: links.

Schutzart in Werksausführung: IP55 nach DIN 40050
geteilte und abgedichtete Bodenbleche IP 20
Erdungsbänder.

einschl. Komfortgriff.

Maße BxHxT (mm):  800x1800x500 mm ohne Sockel

Siehe Fabrikats- und Typenangaben.

Liefern, einbringen in das Betriebsgebäude, kippsicher aufstellen und verbinden der Schaltschränke und der Stromschienen.
Menge: 3,000 St

**02.04.0002 Anreih-Schaltschrank, BHT=800x2000x600 mm**
Anreih-Schaltschrank, BHT=800x2000x600 mm
stahlblechgekapselt, für Innenraumaufstellung gemäß
VDE 0660, VDE 0110, VDE 0113 für Einspeisungen, Abgänge und Steuerungen, geeignet als Anreihsystem,

für das Hebewerk 3.

Türrahmen mit Lochung im 25 mm-Maßraster zur Befestigung von Kanälen, Ablagepulten, Kabelbäumen, Schaltplantaschen usw. Montageplatte, verzinkt, seitlich C-gekantet, tiefenverstellbar im 25 mm-Raster.

Material: Stahlblech
Schrankgerüst, Dach, Rückwand und Bodenbleche: 1,5 mm
Tür: 2,0 mm
Montageplatte: 3,0 mm

Schrankgerüst: tauchgrundiert
Tür, Dach und Rückwand: tauchgrundiert, außen
pulverbeschichtet, RAL 7035 Strukturlack
Montageplatte und Bodenbleche: verzinkt.

Schutzart in Werksausführung: IP55 nach DIN 40050
geteilte und abgedichtete Bodenbleche IP 20
Erdungsbänder.

einschl. Komfortgriff.

Maße BxHxT (mm):  800x2000x600 mm ohne Sockel

Fabrikat, Typ:  Rittal, VX 8806000

Liefern, einbringen in das Betriebsgebäude, kippsicher aufstellen und verbinden der Schaltschränke und der Stromschienen.
Menge: 4,000 St

**02.04.0003 Seitenwände für Schaltanlage, T=500mm**
Seitenwände für Schaltanlage, T=500mm
zum seitlichen Verschließen vorgenannter Schaltanlage,
systempassend zum Schaltschrank, RAL7035.
Menge: 2,000 St

**02.04.0004 Seitenwände für Schaltanlage, T=600mm**
Seitenwände für Schaltanlage, T=600mm
zum seitlichen Verschließen vorgenannter Schaltanlage,
systempassend zum Schaltschrank, RAL7035.
Menge: 2,000 St

**02.04.0005 Schaltschranksockel, BHT=800x200x600 mm, WNr 1.4301**
Schaltschranksockel, BHT=800x200x600 mm, WNr 1.4301
systempassend zum Schaltschrank.
Menge: 5,000 St

**02.04.0006 Liefern und montieren eines Komfortgriffs**
Liefern und montieren eines Komfortgriffs
am Rittal-Schaltschrank der Netzersatzanlage,
einschl. Demontage der Standard-Verriegelung.
Menge: 1,000 St

**02.04.0007 Schaltplantasche aus Stahlblech**
Schaltplantasche aus Stahlblech
systempassend zum Schaltschranktyp
für eine Montage in beliebiger Höhe
und über die gesamte Türbreite,
zu montieren auf der Innenseite des SPS-Schaltschranks.
Menge: 2,000 St

**02.04.0008 Kabelabfangschiene im Winkelprofil, L=700 mm**
Kabelabfangschiene im Winkelprofil, L=700 mm
für Schrankbreite 800 mm,
einschl. Befestigungsmaterial.
Menge: 7,000 St

**02.04.0009 LED-Schaltschrankleuchte, 230V AC**
LED-Schaltschrankleuchte, 230V AC
systempassend zu vorgenanntem Schaltschrank.
Leistungsaufnahme:  ca. 11 W
Lichtstrom:  >= 900 lm
Lichtfarbe:  4000 K (neutralweiß)
Schutzklasse:  II (schutzisoliert)

einschl. integrierter Schuko-Steckdose (Typ F, CEE 7/4)
einschl. integriertem Lichtschalter.
einschl. systempassendem Türpositionsschalter,
einschl. systempassender Anschlussleitung.
Menge: 7,000 St

**02.04.0010 Schukosteckdose für Hutschiene, 3-pol., 250V, 16A**
Schukosteckdose für Hutschiene, 3-pol., 250V, 16A
Deutscher Schuko-Standard.
Menge: 7,000 St

**02.04.0011 Schaltschrankheizung, 86-100W, 230V AC**
Schaltschrankheizung, 86-100W, 230V AC
Komplette einbaufertige Einheit mit fest montiertem Anschlusskabel und Begrenzung der Oberflächentemperatur durch PTC-Heizelement.
Menge: 4,000 St

**02.04.0012 EMV-Filterlüfter, 230V AC, 230 m3/h**
EMV-Filterlüfter, 230V AC, 230 m3/h
komplett einbaufertige Einheit einschl. Filtermatte,
systempassend zum gewählten Schaltschranksystem,
Der Türausschnitt ist im Einheitspreis mit einzukalkulieren.
Menge: 4,000 St

**02.04.0013 Austrittsfilter**
Austrittsfilter
systempassend zur Größe des gewählten Filterlüfters
und Schaltschranksystems, einschl. Filtermatte.
Der Ausschnitte sind im Einheitspreis mit einzukalkulieren.
Menge: 4,000 St

**02.04.0014 Temperaturregler**
Temperaturregler
als Hutschienenmontage oder Seitenwandbefestigung,
zur Überwachung der Temperatur in den Schaltfeldern und
zur Steuerung der Filterlüfter und der Heizung.
Menge: 4,000 St

**02.04.0015 Hygrostat**
Hygrostat
Montage:  Schaltschrank
Kontakt:  1 Wechsler
Einstellbereich:  50 – 100 % r. F.
Schaltdifferenz:  ca. 4 %
Menge: 3,000 St

**02.04.0016 Schukosteckdose Zwischenbau, 3-pol., 16A, 250V**
Schukosteckdose Zwischenbau, 3-pol., 16A, 250V
Deutscher Schuko-Standard, mit blauer Klappe.
Einbau in die Schaltschranktür des Einspeiseschranks.
Der Türbohrung ist im Einheitspreis mit einzukalkulieren.
Menge: 2,000 St

**02.04.0017 CEE-Steckdose, Zwischenbau, 5-pol., 16A**
CEE-Steckdose, Zwischenbau, 5-pol., 16A
Nennspannung:  400 V
Nennstrom:  16 A
Ausführung:  schräg
Schutzart:  IP44
Herstellerfarbe:  Rot
Einbau in die Schaltschranktür des Einspeiseschranks.
Der Türbohrung ist im Einheitspreis mit einzukalkulieren.
Menge: 2,000 St

**02.04.0018 CEE-Steckdose, Zwischenbau, 5-pol., 32A**
CEE-Steckdose, Zwischenbau, 5-pol., 32A
Nennspannung:  400 V
Nennstrom:  32 A
Ausführung:  schräg
Schutzart:  IP44
Herstellerfarbe:  Rot
Einbau in die Schaltschranktür des Einspeiseschranks.
Der Türbohrung ist im Einheitspreis mit einzukalkulieren.
Menge: 2,000 St

**02.04.0019 3-ph. CU-Schienensystem, verzinnt, 20x5 mm, B=800 mm**
3-ph. CU-Schienensystem, verzinnt, 20x5 mm, B=800 mm
60 mm-System, für Schaltschränke mit einer Breite von 800 mm,

Vorgesehen:
Schaltanlage im Pumpwerk 11 (Südost)

einschl. erforderliche Anschluss- und Verbindungstechnik,
einschl. Befestigungsmaterial, Sammelschienenhalter,
einschl. Berührungsschutz und Kennzeichnung,

Verschraubungen an den Kupferschienen sind gemäß den Vorgaben des Herstellers mit dem vorgegebenen Drehmoment anzuziehen und die Schraubstellen dauerhaft sichtbaren Edding-Markierungen über Kupferschiene und Schraubstelle zu versehen.

Die Isolationseigenschaften des verwendeten Schienenträgers sind zu beachten.
Menge: 3,000 St

**02.04.0020 2-ph. CU-Schienensystem, verzinnt, 20x5 mm, B=800 mm**
2-ph. CU-Schienensystem, verzinnt, 20x5 mm, B=800 mm
für N+PE und einer Schaltschrankbreite von 800mm,

Vorgesehen:
Schaltanlage im Pumpwerk 11 (Südost)

geführt am Rahmenboden des Schaltschranks,
einschl. erforderlicher Anschluss- und Verbindungstechnik,
einschl. Beschriftung der CU-Schienen in jedem Schrank,

Die Isolationseigenschaften des verwendeten Schienenträgers sind zu beachten.
Menge: 3,000 St

**02.04.0021 3-ph. CU-Schienensystem, verzinnt, 30x10 mm, B=800 mm**
3-ph. CU-Schienensystem, verzinnt, 30x10 mm, B=800 mm
60 mm-System, für Schaltschränke mit einer Breite von 800 mm,

Vorgesehen:
Schaltanlage im Hebewerk 3

einschl. erforderliche Anschluss- und Verbindungstechnik,
einschl. Befestigungsmaterial, Sammelschienenhalter,
einschl. Berührungsschutz und Kennzeichnung,

Verschraubungen an den Kupferschienen sind gemäß den Vorgaben des Herstellers mit dem vorgegebenen Drehmoment anzuziehen und die Schraubstellen dauerhaft sichtbaren Edding-Markierungen über Kupferschiene und Schraubstelle zu versehen.

Die Isolationseigenschaften des verwendeten Schienenträgers sind zu beachten.
Menge: 4,000 St

**02.04.0022 2-ph. CU-Schienensystem, verzinnt, 30x10 mm, B=800 mm**
2-ph. CU-Schienensystem, verzinnt, 30x10 mm, B=800 mm
für N+PE und einer Schaltschrankbreite von 800mm,

Vorgesehen:
Schaltanlage im Hebewerk 3

geführt am Rahmenboden des Schaltschranks,
einschl. erforderlicher Anschluss- und Verbindungstechnik,
einschl. Beschriftung der CU-Schienen in jedem Schrank,

Die Isolationseigenschaften des verwendeten Schienenträgers sind zu beachten.
Menge: 4,000 St

**02.04.0023 CU-Schiene verzinnt, 30x10 mm, verzinnt**
CU-Schiene verzinnt, 30x10 mm, verzinnt
für Verbindungen in der Schaltanlage Hebewerk 3
einschl. Befestigungsmaterial,
einschl. Berührungsschutz,
einschl. Schienenträger, sofern erforderlich.
Menge: 10,000 m

**02.04.0024 Kombi-Ableiter, 4-pol., Typ I+II, mit FM**
Kombi-Ableiter, 4-pol., Typ I+II, mit FM
geeignet zum Auflegen von Leitungen mit einem Querschnitt von bis zu 240 mm2, einschl. Verdrahtung des Fernmeldekontakt auf SPS.
Nennspannung:  230 VAC
Nennableitstoßstrom:  100 kA (8/20µs)
Schutzpegel.  <= 1,5 kV
Menge: 2,000 St

**02.04.0025 Kompakt-Leistungsschalter, 3-pol., 80 A**
Kompakt-Leistungsschalter, 3-pol., 80 A
als Anlagen- und Kabelschutz
gemäß IEC/EN 60947, VDE 0660
einschl. finger- und handrückensicherem
Berührungsschutz nach VDE 0106 Teil 100.

Siehe Fabrikats- und Typenangaben.

Verwendung:  Motorschutzschalter der RW-Pumpen
Montageart:  Festeinbau
Anschluss:  Schraubanschluss
Polzahl:  3
Baugröße:  1
Bemessungsdauerstrom:  80 A
Überlastauslöser:  63...80 A
Kurzschlussauslösestrom:  480...800 A
Kurzschlussausschaltstrom:  25 kA
Auslösetechnik:  Thermomagnetisch
Hilfskontakte:  HIN, 2Ö+2S
Ausgelösthilfsschalter:  HIN, 2Ö+2S
Schutzart:  IP20

einschl. Befestigungsmaterial
einschl. Anschlussverbreiterung
einschl. Beschriftung.

Hilfskontakte sind drahtbruchsicher auf die SPS aufzulegen und steuerungstechnisch zu verarbeiten.
Menge: 2,000 St

**02.04.0026 Kompaktleistungsschalter, 3-pol., 100A**
Kompaktleistungsschalter, 3-pol., 100A
als Anlagen- und Kabelschutz
gemäß IEC/EN 60947, VDE 0660
einschl. finger- und handrückensicherem
Berührungsschutz nach VDE 0106 Teil 100.

Siehe Fabrikats- und Typenangaben.

Verwendung:  Einspeisung
Montageart:  Festeinbau
Anschluss:  Schraubanschluss
Polzahl:  3
Baugröße:  3
Bemessungsdauerstrom:  100 A
Überlastauslöser:  80...100 A
Kurzschlussauslösestrom:  600...1000 A
Kurzschlussausschaltstrom:  50 kA
Auslösetechnik:  Thermomagnetisch
Hilfskontakte:  HIN, 2Ö+2S
Ausgelösthilfsschalter:  HIN, 2Ö+2S
Schutzart:  IP20

einschl. Befestigungsmaterial
einschl. Verlängerungsstange
einschl. Knebel, abschließbar
einschl. Umlenkmechanismus,
einschl. Beschriftung.

Hilfskontakte sind drahtbruchsicher auf die SPS aufzulegen und steuerungstechnisch zu verarbeiten.
Menge: 1,000 St

**02.04.0027 Kompakt-Leistungsschalter, 4-pol., 400 A**
Kompakt-Leistungsschalter, 4-pol., 400 A
als Anlagen- und Kabelschutz
gemäß IEC/EN 60947, VDE 0660
einschl. finger- und handrückensicherem
Berührungsschutz nach VDE 0106 Teil 100.

Siehe Fabrikats- und Typenangaben.

Montageart:  Festeinbau
Anschluss:  Schraubanschluss
Polzahl:  4
Baugröße:  3
Bemessungsdauerstrom:  400 A
Überlastauslöser:  320...400 A
Kurzschlussauslösestrom:  2400...4000 A
Kurzschlussausschaltstrom:  50 kA
Auslösetechnik:  Thermomagnetisch
Hilfskontakte:  HIN, 2Ö+2S
Ausgelösthilfsschalter:  HIN, 2Ö+2S
Schutzart:  IP20

einschl. Befestigungsmaterial
einschl. Anschlussverbreiterung
einschl. Beschriftung.

Hilfskontakte sind drahtbruchsicher auf die SPS aufzulegen und steuerungstechnisch zu verarbeiten.
Menge: 1,000 St

**02.04.0028 Fernantrieb für Leistungsschalter Baugröße 3, 230V AC**
Fernantrieb für Leistungsschalter Baugröße 3, 230V AC
systempassend zum vorgenannten Leistungsschalter, synchronisierfähig.
Menge: 1,000 St

**02.04.0029 Universalmessgerät, 96x96 mm, Profinet**
Universalmessgerät, 96x96 mm, Profinet
siehe Fabrikats- und Typenangaben,
zur Messung von Spannung, Strom, Frequenz, Wirkleistung, Blindleistung, Cos phi usw. Einbau in Schaltschranktür. Der Türausschnitt ist in den Einheitspreis mit einzukalkulieren.
Menge: 2,000 St

**02.04.0030 Netzüberwachungsrelais, 3/N AC 400/230V**
Netzüberwachungsrelais, 3/N AC 400/230V
zur Überwachung von Wechsel- und Drehstromnetzen auf Unter- und Überspannung nach IEC/EN 60255-1, oben liegende Anschlussklemmen für Schaltschränke mit Montageplatte und Kabelkanal.

Ansprechwerte für Über- und Unterspannung
getrennt einstellbar,
Einstellbereiche 0,9 bis 1,3 UN bzw. 0,7 bis 1,1 UN
Einstellbare Zeitverzögerung von 0,1 bis 20 s
Ruhestromprinzip
Ohne Hilfsspannung
Phasenfolge beliebig

Anzahl Wechsler:  2
Asymmetrieerkennung:  Ja
Phasenausfallerkennung:  Ja
Phasenfolgeerkennung:  Ja
Unterspannungserkennung:  Ja
Überspannungserkennung:  Ja
Menge: 2,000 St

**02.04.0031 Trafo, 1ph., 400/230VAC, 1 kVA, Schutzklasse II**
Menge: 2,000 St

**02.04.0032 Netzgerät, 1ph, 24V DC, 20A**
Netzgerät, 1ph, 24V DC, 20A
siehe Fabrikats- und Typenangaben.
Montage:  Hutschiene
Eingangsspannung:  230V AC
Ausgangsspannung:  24V DC
Max. Ausgangsstrom:  20 A
Schutzart:  IP 20
Menge: 2,000 St

**02.04.0033 USV-Modul, 24V DC, 20 A**
USV-Modul, 24V DC, 20 A
systempassend zum gewählten Netzgerät.
Eingangsspannung:  24V DC
Ausgangsspannung:  24V DC, 20 A
Menge: 2,000 St

**02.04.0034 Energiespeicher, VRLA-AGM, 24V DC, 12 Ah**
Energiespeicher, VRLA-AGM, 24V DC, 12 Ah
systempassend zum gewählten Netzgerät und USV,
mit automatischer Erkennung und Kommunikation
mit der USV, einschl. Zubehör.
Menge: 1,000 St

**02.04.0035 Überspannungsschutz in 0/4.20 mA-Stromkreisen**
Überspannungsschutz in 0/4.20 mA-Stromkreisen
für Zweileiterstromkreise, systempassend zum
gewählten Radarsensor zur Direktmontage in der
Kabeleinführung des Feldgerätes.

Der Überspannungsschutz begrenzt Spannungsüberhöhungen in Signalleitungen und schützt die Elektronik der angeschlossenen Geräte vor den Auswirkungen von Überspannungen.

Zulassung:  ATEX / Europa
Explosionsschutz:  Eigensicherheit Ex ia
Schutzart:  IP66
Umgebungstemperatur:  -40...85°C
Signaleingang:  4-20 mA/HART
Signalausgang:  4-20 mA
Menge: 4,000 St

**02.04.0036 Überspannungsschutz für 24V DC**
Überspannungsschutz für 24V DC
mit Meldekontakt und Überwachung durch die SPS.
Grob- und Feinschutz für zwei Signaladern mit gemeinsamem
Bezugspotenzial, Längsspannungsgrobschutz zur Erde,
einschl. Basiselement.
Menge: 4,000 St

**02.04.0037 Überspannungsschutz für 230V AC**
Überspannungsschutz für 230V AC
mit Meldekontakt und Überwachung durch die SPS.
Typ 3-Geräteschutz für 1-ph. Stromversorgungsnetze
mit separatem N und PE,
einschl. Basiselement.
Menge: 7,000 St

**02.04.0038 Überspannungsschutz Ethernet**
Überspannungsschutz Ethernet
mit Meldekontakt und Überwachung durch die SPS.
Menge: 2,000 St

**02.04.0039 Überspannungsschutz für UHF-Antennensignal**
Überspannungsschutz für UHF-Antennensignal
mit Meldekontakt und Überwachung durch die SPS.
Menge: 2,000 St

**02.04.0040 Sammelschienenadapter, 40A**
Sammelschienenadapter, 40A
systempassend zum Sammelschienensystem.
Menge: 25,000 St

**02.04.0041 NH-Sicherungslasttrenner, Gr. 00, 3-pol.**
NH-Sicherungslasttrenner, Gr. 00, 3-pol.
passend zum Sammelschienensystem
und geeignet zur Aufbaumontage,
einschl. Sicherungseinsätze bis zu 160A,
einschl. elektronischer Sicherungsüberwachung,
einschl. Verdrahtung der Sicherungsüberwachung auf SPS,
einschl. Befestigungsmaterial,
einschl. Berührungsschutz und Beschriftung.
Menge: 11,000 St

**02.04.0042 Neozed Reitersockel D02, 3-pol.**
Neozed Reitersockel D02, 3-pol.
passend zum Sammelschienensystem,
einschl. Sicherungskappen,
einschl. Passeinsätze,
einschl. Neozed-Sicherungen bis 63A, träge.
Menge: 8,000 St

**02.04.0043 LS-Schalter, 1-pol., B1A bis B16A, 10kA**
LS-Schalter, 1-pol., B1A bis B16A, 10kA
siehe Fabrikats- und Typenangaben,
mit Hilfsschalter 1S+1Ö,
einschl. Verdrahtung eines Hilfskontaktes auf SPS.
Menge: 15,000 St

**02.04.0044 LS-Schalter, 1-pol., C1A bis C16A, 10kA**
LS-Schalter, 1-pol., C1A bis C16A, 10kA
siehe Fabrikats- und Typenangaben,
mit Hilfsschalter 1S+1Ö,
einschl. Verdrahtung eines Hilfskontaktes auf SPS.
Menge: 80,000 St

**02.04.0045 LS-Schalter, 2-pol., C2A bis C16A, 10kA**
LS-Schalter, 2-pol., C2A bis C16A, 10kA
mit Hilfsschalter 1S+1Ö.
einschl. Verdrahtung eines Hilfskontaktes auf SPS.
Menge: 2,000 St

**02.04.0046 LS-Schalter, 3-pol., C2A bis C16A, 10kA**
LS-Schalter, 3-pol., C2A bis C16A, 10kA
gemäß Fabrikats- und Typenangaben,
mit Hilfsschalter 1S+1Ö,
einschl. Verdrahtung eines Hilfskontaktes auf SPS.
Menge: 5,000 St

**02.04.0047 LS-Schalter, 3-pol., C20A bis C32A, 10kA**
LS-Schalter, 3-pol., C20A bis C32A, 10kA
mit Hilfsschalter 1S+1Ö,
einschl. Verdrahtung eines Hilfsschalters drahtbruchsicher auf SPS.
Menge: 4,000 St

**02.04.0048 FI-Schutzschalter, 2-pol., C25A/30 mA**
FI-Schutzschalter, 2-pol., C25A/30 mA
mit Hilfsschalter 1S+1Ö,
einschl. Verdrahtung eines Hilfsschalters drahtbruchsicher auf SPS.
Menge: 8,000 St

**02.04.0049 FI-Schutzschalter, 4-pol., C25A/30 mA**
FI-Schutzschalter, 4-pol., C25A/30 mA
mit Hilfsschalter 1S+1Ö,
einschl. Verdrahtung eines Hilfsschalters drahtbruchsicher auf SPS.
Menge: 3,000 St

**02.04.0050 FI-Schutzschalter, 4-pol., C40A/30 mA**
FI-Schutzschalter, 4-pol., C40A/30 mA
mit Hilfsschalter 1S+1Ö,
einschl. Verdrahtung eines Hilfsschalters drahtbruchsicher auf SPS.
Menge: 5,000 St

**02.04.0051 Motorschutzschalter, 3-pol., bis 16A**
Motorschutzschalter, 3-pol., bis 16A
siehe Fabrikats- und Typenangaben,
mit Drehbetätigung, verriegelbar,
mit Hilfsschalter 1S+1Ö,
einschl. Verdrahtung eines Hilfskontaktes auf SPS.
Menge: 20,000 St

**02.04.0052 Motorschutzschalter, 3-pol., 16-20A**
Motorschutzschalter, 3-pol., 16-20A
siehe Fabrikats- und Typenangaben,
mit Drehbetätigung, verriegelbar,
mit Hilfsschalter 1S+1Ö,
einschl. Verdrahtung eines Hilfskontaktes auf SPS.
Menge: 1,000 St

**02.04.0053 Motorschutzschalter, 3-pol., 32-40A**
Motorschutzschalter, 3-pol., 32-40A
siehe Fabrikats- und Typenangaben,
mit Drehbetätigung, verriegelbar,
mit Hilfsschalter 1S+1Ö,
einschl. Verdrahtung eines Hilfskontaktes auf SPS.
Menge: 1,000 St

**02.04.0054 Leistungsschütz, AC-3, 3 kW, 230V AC**
Leistungsschütz, AC-3, 3 kW, 230V AC
gemäß Fabrikats- und Typenangaben,
einschl. Verbindungsteil zwischen MSS und Schütz,
mit Hilfskontakte, mindestens 1S+1Ö,
einschl. Verdrahtung eines Hilfskontaktes auf SPS.
Menge: 12,000 St

**02.04.0055 Leistungsschütz, AC-3, 5,5 kW, 230V AC**
Leistungsschütz, AC-3, 5,5 kW, 230V AC
gemäß Fabrikats- und Typenangaben,
einschl. Verbindungsteil zwischen MSS und Schütz,
mit Hilfskontakt am Schütz, 1Ö,
einschl. Hilfskontaktmodul, 2S+2Ö.
Menge: 3,000 St

**02.04.0056 Leistungsschütz, AC-3, 15 kW, 230V AC**
Leistungsschütz, AC-3, 15 kW, 230V AC
gemäß Fabrikats- und Typenangaben,
einschl. Verbindungsteil zwischen MSS und Schütz,
mit Hilfskontakte, mindestens 1S+1Ö,
einschl. Verdrahtung eines Hilfskontaktes auf SPS.
Menge: 2,000 St

**02.04.0057 Hilfsschütz, 230V AC oder 24V DC, 4S+4Ö**
Hilfsschütz, 230V AC oder 24V DC, 4S+4Ö
Siehe Fabrikats- und Typenangaben.
Menge: 6,000 St

**02.04.0058 Stern-Dreieck-Schützkombination, AC-3, 7,5 kW, 230V AC**
Stern-Dreieck-Schützkombination, AC-3, 7,5 kW, 230V AC
komplett, mit Hilfskontakte, mindestens 1S+1Ö.
einschl. Verdrahtung eines Hilfskontaktes auf SPS.
Menge: 1,000 St

**02.04.0059 Stern-Dreieck-Schützkombination, AC-3, 15 kW, 230V AC**
Stern-Dreieck-Schützkombination, AC-3, 15 kW, 230V AC
komplett, mit Hilfskontakte und Zeitrelais, mindestens 1S+1Ö.
einschl. Verdrahtung eines Hilfskontaktes auf SPS.
Menge: 2,000 St

**02.04.0060 Stern-Dreieck-Schützkombination, AC-3, 18,5 kW, 230V AC**
Stern-Dreieck-Schützkombination, AC-3, 18,5 kW, 230V AC
komplett, mit Hilfskontakte, mindestens 1S+1Ö.
einschl. Verdrahtung eines Hilfskontaktes auf SPS.
Menge: 1,000 St

**02.04.0061 Stern-Dreieck-Schützkombination, AC-3, 37 kW, 230V AC**
Stern-Dreieck-Schützkombination, AC-3, 37 kW, 230V AC
komplett, mit Hilfskontakte, mindestens 1S+1Ö.
einschl. Verdrahtung eines Hilfskontaktes auf SPS.
Menge: 2,000 St

**02.04.0062 Koppelrelais, 2W, 30A, Kontakte mit AgSnO2**
Koppelrelais, 2W, 30A, Kontakte mit AgSnO2
mit spezieller Eignung für die LED-Lichtschaltung,
Spulenspannung 230V AC. mit Push-in-Anschluss,
komplett mit Fassung, Relais, Variclip und Anzeige
und EMV-Entstörmodul für DIN-Schiene.

Fabrikat, Typ z. B.:  Finder, 77.31.8.230.8070 30

Gewählter Hersteller, Typ:

'....................................................'
vom Bieter einzutragen
Menge: 12,000 St

**02.04.0063 Koppelrelais, 2W, 8A, Kontakte mit AgNi+Au**
Koppelrelais, 2W, 8A, Kontakte mit AgNi+Au
siehe Fabrikats- und Typenangaben,
Spulenspannung 230V AC oder 24V DC je nach Anwendung.
Blockierbare Prüftaste, LED- und mechanische Statusanzeige,
Push-in-Anschluss, komplett mit Fassung, Relais, Variclip und
EMV-Entstörmodul für DIN-Schiene.
Menge: 80,000 St

**02.04.0064 Koppelrelais, 4W, 7A, Kontakte mit AgNi+Au**
Koppelrelais, 4W, 7A, Kontakte mit AgNi+Au
siehe Fabrikats- und Typenangaben,
Spulenspannung AC 230 V oder DC 24V je nach Anwendung.
Blockierbare Prüftaste, LED- und mechanische Statusanzeige,
Push-in-Anschluss, komplett mit Fassung, Relais, Variclip und
Modul für DIN-Schiene.
Menge: 80,000 St

**02.04.0065 Wechselstrom-Messumformer, 5(1)/ 4-20mA, 230V AC**
Wechselstrom-Messumformer, 5(1)/ 4-20mA, 230V AC
an Stromwandler und Direktmessung 5(1) A / 4-20 mA.
Siehe Fabrikats- und Typenangaben.
Menge: 6,000 St

**02.04.0066 Blindleistungskompensation für 7,5 kW-Motor**
Blindleistungskompensation für 7,5 kW-Motor
komplett mit Kondensatoren, Kondensatorschütz mit Hilfskontakten und voreilenden Widerstandskontakten zur Dämpfung von Ladestromspitzen.

Parameter
Ist-cos phi:  0,82
Ziel-cos phi:  0,95

Die Blindleistungskompensation darf nur im Netzbetrieb geschaltet werden.
Menge: 1,000 St

**02.04.0067 Blindleistungskompensation für 13,5 kW-Motor**
Blindleistungskompensation für 13,5 kW-Motor
komplett mit Kondensatoren, Kondensatorschütz mit Hilfskontakten und voreilenden Widerstandskontakten zur Dämpfung von Ladestromspitzen.

Parameter
Ist-cos phi:  0,84
Ziel-cos phi:  0,95

Die Auslegung der Kompensationsleistung ist anhand der endgültigen Motordaten zu berechnen.

Die Blindleistungskompensation darf nur im Netzbetrieb geschaltet werden.
Menge: 1,000 St

**02.04.0068 Blindleistungskompensation für 15 kW-Motor**
Blindleistungskompensation für 15 kW-Motor
komplett mit Kondensatoren, Kondensatorschütz mit Hilfskontakten und voreilenden Widerstandskontakten zur Dämpfung von Ladestromspitzen.

Parameter
Ist-cos phi:  0,84
Ziel-cos phi:  0,95

Die Auslegung der Kompensationsleistung ist anhand der endgültigen Motordaten zu berechnen.

Die Blindleistungskompensation darf nur im Netzbetrieb geschaltet werden.
Menge: 1,000 St

**02.04.0069 Blindleistungskompensation für 18,5 kW-Motor**
Blindleistungskompensation für 18,5 kW-Motor
komplett mit Kondensatoren, Kondensatorschütz mit Hilfskontakten und voreilenden Widerstandskontakten zur Dämpfung von Ladestromspitzen.

Parameter
Ist-cos phi:  0,84
Ziel-cos phi:  0,95

Die Blindleistungskompensation darf nur im Netzbetrieb geschaltet werden.
Menge: 1,000 St

**02.04.0070 Blindleistungskompensation für 37 kW-Motor**
Blindleistungskompensation für 37 kW-Motor
komplett mit Kondensatoren, Kondensatorschütz mit Hilfskontakten und voreilenden Widerstandskontakten zur Dämpfung von Ladestromspitzen.

Parameter
Ist-cos phi:  0,86
Ziel-cos phi:  0,95

Die Blindleistungskompensation darf nur im Netzbetrieb geschaltet werden.
Menge: 2,000 St

**02.04.0071 Stromwandler, 20/5A, 1,5 VA, Kl. 1**
Stromwandler, 20/5A, 1,5 VA, Kl. 1
einschl. Berührungsschutz.
Menge: 1,000 St

**02.04.0072 Stromwandler, 30/5A, 1,5 VA, Kl. 1**
Stromwandler, 30/5A, 1,5 VA, Kl. 1
einschl. Berührungsschutz.
Menge: 2,000 St

**02.04.0073 Stromwandler, 40/5A, 1,5 VA, Kl. 1**
Stromwandler, 40/5A, 1,5 VA, Kl. 1
einschl. Berührungsschutz.
Menge: 1,000 St

**02.04.0074 Stromwandler, 80/5A, 1,5 VA, Kl. 1**
Stromwandler, 80/5A, 1,5 VA, Kl. 1
einschl. Berührungsschutz.
Menge: 3,000 St

**02.04.0075 Stromwandler, 150/5A, 1,5 VA, Kl. 1**
Stromwandler, 150/5A, 1,5 VA, Kl. 1
einschl. Berührungsschutz.
Menge: 2,000 St

**02.04.0076 Stromwandler, 400/5A, 1,5 VA, Kl. 1**
Stromwandler, 400/5A, 1,5 VA, Kl. 1
einschl. Berührungsschutz.
Menge: 3,000 St

**02.04.0077 Anzeigeinstrument, 72x72 mm, Skala 20/40/5A**
Anzeigeinstrument, 72x72 mm, Skala 20/40/5A
Der Türausschnitt ist in den Einheitspreis mit einzukalkulieren.
Menge: 1,000 St

**02.04.0078 Anzeigeinstrument, 72x72 mm, Skala 30/60/5A**
Anzeigeinstrument, 72x72 mm, Skala 30/60/5A
Der Türausschnitt ist in den Einheitspreis mit einzukalkulieren.
Menge: 2,000 St

**02.04.0079 Anzeigeinstrument, 72x72 mm, Skala 40/80/5A**
Anzeigeinstrument, 72x72 mm, Skala 40/80/5A
Der Türausschnitt ist in den Einheitspreis mit einzukalkulieren.
Menge: 1,000 St

**02.04.0080 Anzeigeinstrument, 72x72 mm, Skala 150/300/5A**
Anzeigeinstrument, 72x72 mm, Skala 150/300/5A
Der Türausschnitt ist in den Einheitspreis mit einzukalkulieren.
Menge: 2,000 St

**02.04.0081 Anzeigeinstrument, 72x72 mm, Skala 3m**
Anzeigeinstrument, 72x72 mm, Skala 3m
Der Türausschnitt ist in den Einheitspreis mit einzukalkulieren.
Menge: 3,000 St

**02.04.0082 Anzeigeinstrument, 72x72 mm, Skala 0...100%**
Anzeigeinstrument, 72x72 mm, Skala 0...100%
Der Türausschnitt ist in den Einheitspreis mit einzukalkulieren.
Menge: 1,000 St

**02.04.0083 Betriebsstundenzähler, 48x48 mm, 230V AC**
Betriebsstundenzähler, 48x48 mm, 230V AC
Montage:  Schaltschranktür
Zählwerk:  7-stelliges Rollenzählwerk
Auflösung:  2 Nachkommastellen
Anschlüsse:  Fingersicher nach VBG 4
Der Türausschnitt ist im Einheitspreis mit einzukalkulieren.
Menge: 6,000 St

**02.04.0084 NOT-AUS-Relais, 230V AC / 24V DC**
NOT-AUS-Relais, 230V AC / 24V DC
4 Ausgänge, sicherheitsgerichtet, unverzögert.
Menge: 2,000 St

**02.04.0085 NOT-AUS-Erweiterungsgerät**
NOT-AUS-Erweiterungsgerät
4 Ausgänge, sicherheitsgerichtet, unverzögert.
systempassend zum gewählten NOT-AUS-Schaltgerät.
Menge: 2,000 St

**02.04.0086 NOT-AUS-Taster, rot, gelber Hintergrund**
NOT-AUS-Taster, rot, gelber Hintergrund
mit Schutzkragen für Zwischenbau in der Schaltschranktür.
Menge: 2,000 St

**02.04.0087 Multifunktionsrelais, 24-240V AC/DC**
Multifunktionsrelais, 24-240V AC/DC
mit Rücksetzfunktion und Easy-Connect-Technologie
Anzahl Zeiten:  10
Zeitbereiche:  0,05s ... 300h, wählbar
Kontakte:  2 Wechsler
Menge: 15,000 St

**02.04.0088 Steuergerät und Anzeigeinstrument für Füllstandsensoren**
Steuergerät und Anzeigeinstrument für Füllstandsensoren
mit Display, systempassend zum Radarsensor.

ATEX-Zulassung:  ATEX II (1)G [Ex ia Ga] IIC,
  II (1)D [Ex ia Da] IIIC, I (M1) [Ex ia Ma] I
Schutzart:  IP20 / IP65
Eingang:  1x 4.20 mA/HART-Sensoreingang
  mit Messumformerspeisung
Ausgang:  1x 0/4 . 20 mA-Stromausgang
  1x Störmelderelais
  1x Ethernet
  6x Relaisausgänge
Umgebungstemperatur:  -20...60 °C
Betriebsspannung:  230V AC

einschl. betriebsfertiges Einrichten.

Fabrikat, Typ z. B.:  Vega, Vegamet 391

Gewählter Hersteller, Typ:

'....................................................'
vom Bieter einzutragen
Menge: 4,000 St

**02.04.0089 Speisetrenner, Messumformerspeisung**
Speisetrenner, Messumformerspeisung
zur galvanischen Trennung von 4...20 mA Stromkreisen.
Spannungsversorgung:  24V DC.

Fabrikat, Typ z. B.:  E+H, RN221

Gewählter Hersteller, Typ:

'....................................................'
vom Bieter einzutragen
Menge: 2,000 St

**02.04.0090 Thermistor-Motorschutzrelais**
Thermistor-Motorschutzrelais
nach EN 60947-5-1, EN 60947-8 zur Erkennung von Temperaturüberschreitung, Drahtbruch nd Kurzschluss im Fühlerkreis.

Ausgangskontakt:  2 Wechsler
Anschlüsse:  Federkraftklemmen

Fabrikat, Typ z. B.:  E. Dold & Söhne, MK 9163N

Gewählter Hersteller, Typ:

'....................................................'
vom Bieter einzutragen
Menge: 14,000 St

**02.04.0091 Trennverstärker, 0/4...20 mA, 0/2-10V, 1:1**
Trennverstärker, 0/4...20 mA, 0/2-10V, 1:1
Spannungsversorgung: 24 VDC oder 230 VAC nach Anwendung.
Menge: 4,000 St

**02.04.0092 Trennbarriere, 1-kanalig, 24V DC**
Trennbarriere, 1-kanalig, 24V DC
Kontakt- oder NAMUR-Eingänge, 2 Relaiskontaktausgänge,
Leitungsfehlerüberwachung, Gehäusebreite 12,5 mm

Fabrikat, Typ z. B.:  Pepperl + Fuchs, KCD2-SR-Ex1.LB

Gewählter Hersteller, Typ:

'....................................................'
vom Bieter einzutragen
Menge: 3,000 St

**02.04.0093 Niveaurelais, 2 Wechsler**
Niveaurelais, 2 Wechsler
Ansprech- und Rückfallverzögerung: 0,1 ... 10 s.

Fabrikat, Typ z. B.:  ABB, CM-ENN

Gewählter Hersteller, Typ:

'....................................................'
vom Bieter einzutragen
Menge: 3,000 St

**02.04.0094 Nivotester, 1-kanalig für Überfüllsicherung WHG**
Nivotester, 1-kanalig für Überfüllsicherung WHG

Montage:  Hutschiene
Spannungsversorgung:  20V...60V DC
Min. Mediumsdichte:  min. 10 uS
Eingang:  1-Kanal
Ausgang:  1x Relais SPDT/DPDT

Fabrikat, Typ z. B.:  E+H, FTL325

Gewählter Hersteller, Typ:

'....................................................'
vom Bieter einzutragen
Menge: 2,000 St

**02.04.0095 Mechanischer Stromstoßschalter**
Mechanischer Stromstoßschalter
230V AC, 16 A, 2 Wechsler
Menge: 9,000 St

**02.04.0096 Nullspannungsschalter, 230V AC**
Nullspannungsschalter, 230V AC
Montage:  DIN-Schiene
Schaltstrom:  15A
Relaisschutzart:  RT II
Anschluss:  Schraubanschlüssen
Anzeigen:  LED Anzeige

Fabrikat, Typ z. B.:  Finder, FIN 77.11.8.8250

Gewählter Hersteller, Typ:

'....................................................'
vom Bieter einzutragen
Menge: 9,000 St

**02.04.0097 Wahlschalter, 22 mm, I-0-II, rastend**
Wahlschalter, 22 mm, I-0-II, rastend
gemäß Fabrikats- und Typenangaben.
Vorgesehen;  Handbedienebene
Schalterstellungen:  3, rastend
Schaltelemente:  2
einschl. systempassendem Schildträger
und Beschriftung
In den Einheitspreis ist die Türbohrung mit einzukalkulieren.
Menge: 12,000 St

**02.04.0098 Leuchtdrucktaster, 22 mm, flach, Rot**
Leuchtdrucktaster, 22 mm, flach, Rot
gemäß Fabrikats- und Typenangaben.
Kontakt:  1 Öffner
Funktion:  Tastend
Symbol:  AUS-Symbol
einschl. komplettem LED-Element, rot, 24V DC
einschl. Befestigungsadapter
einschl. systempassendem Schildträger mit Einlegeschild.
In den Einheitspreis ist die Türbohrung mit einzukalkulieren.
Menge: 13,000 St

**02.04.0099 Leuchtdrucktaster, 22 mm, flach, Grün**
Leuchtdrucktaster, 22 mm, flach, Grün
gemäß Fabrikats- und Typenangaben.
Kontakt:  1 Schließer
Funktion:  Tastend
Symbol:  EIN-Symbol
einschl. komplettem LED-Element, grün, 24V DC
einschl. Befestigungsadapter
einschl. systempassendem Schildträger mit Einlegeschild.
In den Einheitspreis ist die Türbohrung mit einzukalkulieren.
Menge: 6,000 St

**02.04.0100 Leuchtdrucktaster, 22 mm, flach, Weiß**
Leuchtdrucktaster, 22 mm, flach, Weiß
gemäß Fabrikats- und Typenangaben.
Kontakt:  1 Schließer
Funktion:  Tastend
Symbol:  Pfeil-Symbol
einschl. komplettem LED-Element, grün, 24V DC
einschl. Befestigungsadapter
einschl. systempassendem Schildträger mit Einlegeschild.
In den Einheitspreis ist die Türbohrung mit einzukalkulieren.
Menge: 8,000 St

**02.04.0101 Leuchtmelder, 22 mm, flach, rot**
Leuchtmelder, 22 mm, flach, rot
einschl. Leuchtmittelträger,
einschl. 1x LED-Element, rot, 24 VDC,
einschl. 1x Schildträger mit Einlegeschild.
In den Einheitspreis ist die Türbohrung mit einzukalkulieren.
Menge: 7,000 St

**02.04.0102 Leuchtmelder, 22 mm, flach, weiß**
Leuchtmelder, 22 mm, flach, weiß
einschl. Leuchtmittelträger,
einschl. 1x LED-Element, weiß, 24 VDC,
einschl. 1x Schildträger mit Einlegeschild.
In den Einheitspreis ist die Türbohrung mit einzukalkulieren.
Menge: 10,000 St

**02.04.0103 Drucktaster, 22 mm, schwarz**
Drucktaster, 22 mm, schwarz
siehe Fabrikats- und Typenangaben,
Kontaktelement: 1 Schließer
Funktion: Tastend
einschl. Befestigungsadapter
einschl. systempassendem Schildträger
mit Einlegeschild "LED-Test".
In den Einheitspreis ist die Türbohrung mit einzukalkulieren.
Menge: 2,000 St

**02.04.0104 2-Leiter Durchgangsklemme, Grau, Federzug, 1-4 mm2**
2-Leiter Durchgangsklemme, Grau, Federzug, 1-4 mm2
komplett mit Seitenabschlussdeckel am Ende eines
Klemmenblocks, Befestigung und Klemmenkennzeichnung.
Menge: 700,000 St

**02.04.0105 2-Leiter Durchgangsklemme, Grau, Federzug, 4-6 mm2**
2-Leiter Durchgangsklemme, Grau, Federzug, 4-6 mm2
komplett mit Seitenabschlussdeckel am Ende eines
Klemmenblocks, Befestigung und Klemmenkennzeichnung.
Menge: 24,000 St

**02.04.0106 2-Leiter Durchgangsklemme, Grau, Federzug, 6-10 mm2**
2-Leiter Durchgangsklemme, Grau, Federzug, 6-10 mm2
komplett mit Seitenabschlussdeckel am Ende eines
Klemmenblocks, Befestigung und Klemmenkennzeichnung.
Menge: 27,000 St

**02.04.0107 2-Leiter Durchgangsklemme, Grau, Federzug, 10-16 mm2**
2-Leiter Durchgangsklemme, Grau, Federzug, 10-16 mm2
komplett mit Seitenabschlussdeckel am Ende eines
Klemmenblocks, Befestigung und Klemmenkennzeichnung.
Menge: 6,000 St

**02.04.0108 2-Leiter Durchgangsklemme, Grau, Federzug, 16-25 mm2**
2-Leiter Durchgangsklemme, Grau, Federzug, 16-25 mm2
komplett mit Seitenabschlussdeckel am Ende eines
Klemmenblocks, Befestigung und Klemmenkennzeichnung.
Menge: 6,000 St

**02.04.0109 2-Leiter Durchgangsklemme, Grau, 50-95 mm2**
2-Leiter Durchgangsklemme, Grau, 50-95 mm2
Schraubanschluss, komplett mit Seitenabschlussdeckel am Ende
eines Klemmenblocks, Befestigung und Klemmenkennzeichnung.
Menge: 3,000 St

**02.04.0110 2-Leiter Durchgangsklemme, Grau, 70-95 mm2**
2-Leiter Durchgangsklemme, Grau, 70-95 mm2
Schraubanschluss, komplett mit Seitenabschlussdeckel am Ende
eines Klemmenblocks, Befestigung und Klemmenkennzeichnung.
Menge: 18,000 St

**02.04.0111 2-Leiter Durchgangsklemme, Grau, 120-150 mm2**
2-Leiter Durchgangsklemme, Grau, 120-150 mm2
Schraubanschluss, komplett mit Seitenabschlussdeckel am Ende
eines Klemmenblocks, Befestigung und Klemmenkennzeichnung.
Menge: 6,000 St

**02.04.0112 Doppelstockklemme, Federzug bis 2,5 mm2**
Doppelstockklemme, Federzug bis 2,5 mm2
komplett mit Seitenabschlussdeckel am Ende eines
Klemmenblocks, Befestigung und Klemmenkennzeichnung.
Menge: 140,000 St

**02.04.0113 Trennklemme für Messwandler, Federzug 1 - 2,5 mm2**
Trennklemme für Messwandler, Federzug 1 - 2,5 mm2
zur Aufnahme von Drähten, komplett mit Seitenabschlussdeckel am
Ende eines Klemmenblocks, Befestigung und Klemmenkennzeichnung.
Menge: 6,000 St

**02.04.0114 SIMATIC DP, CPU 1512SP-1PN für ET 200SP**
SIMATIC DP, CPU 1512SP-1PN für ET 200SP
Zentralbaugruppe mit 400kB Arbeitsspeicher
für Programm und 2MB für Daten.
Schnittstelle: PROFINET IRT mit 3-Port-Switch
Fabrikat, Typ:  Siemens, 6ES7512-1DM03-0AB0
  bzw. neuester Ausgabestand der Hardware.
Menge: 2,000 St

**02.04.0115 SIMATIC S7, Memory Card 256 MB, 3,3 V**
SIMATIC S7, Memory Card 256 MB, 3,3 V
systempassend zur CPU für 1512SP-1PN für ET 200SP
Fabrikat, Typ:  Siemens, 6ES7954-8LL04-0AA0
  bzw. neuester Ausgabestand der Hardware.
Menge: 2,000 St

**02.04.0116 SIMATIC ET 200SP, Profinet Interface-Modul IM 155-6PN**
SIMATIC ET 200SP, Profinet Interface-Modul IM 155-6PN
Fabrikat, Typ:  Siemens, 6ES7155-6AU02-0BN0
  bzw. neuester Ausgabestand der Hardware.
Menge: 5,000 St

**02.04.0117 SIMATIC ET 200SP, Busadapter für Profinet, BA 2x RJ45**
SIMATIC ET 200SP, Busadapter für Profinet, BA 2x RJ45
systempassend zur CPU 1512SP-1PN für ET 200SP
Fabrikat, Typ:  Siemens, 6ES7193-6AR00-0AA0
  bzw. neuester Ausgabestand der Hardware.
Menge: 6,000 St

**02.04.0118 SIMATIC ET 200SP, BASEUNIT, nach links gebrückt**
SIMATIC ET 200SP, BASEUNIT, nach links gebrückt
Push-In Klemmen, ohne AUX-Klemmen.
Fabrikat, Typ:  Siemens, 6ES7193-6BP00-0BA1
  bzw. neuester Ausgabestand der Hardware.
Menge: 20,000 St

**02.04.0119 SIMATIC ET 200SP, BASEUNIT für neue Lastgruppe**
SIMATIC ET 200SP, BASEUNIT für neue Lastgruppe
Push-In Klemmen, ohne AUX-Klemmen
Fabrikat, Typ:  Siemens, 6ES7193-6BP00-0DA0
  bzw. neuester Ausgabestand der Hardware.
Menge: 8,000 St

**02.04.0120 SIMATIC ET 200SP, Digitales Eingangsmodul, DI 16x 24VDC**
SIMATIC ET 200SP, Digitales Eingangsmodul, DI 16x 24VDC
Standard, systempassend für BU-TYP A0, Farbcode CC00, Modul-Diagnose.
Fabrikat, Typ:  Siemens, 6ES7131-6BH01-0BA0
  bzw. neuester Ausgabestand der Hardware.
Menge: 13,000 St

**02.04.0121 SIMATIC ET 200SP, Digitales Ausgangsmodul, DQ 16x24VDC**
SIMATIC ET 200SP, Digitales Ausgangsmodul, DQ 16x24VDC
0,5A Standard, systempassend für BU-TYP A0, Farbcode CC00, Modul-Diagnose.
Fabrikat, Typ:  Siemens, 6ES7132-6BH01-0BA0
  bzw. neuester Ausgabestand der Hardware.
Menge: 10,000 St

**02.04.0122 SIMATIC ET 200SP, Analoges Eingangsmodul, AI 8xI**
SIMATIC ET 200SP, Analoges Eingangsmodul, AI 8xI
2-/4-Wire, Basic, systempassend für BU-TYP A0, Farbcode CC01, Modul-Diagnose, 16 Bit.
Fabrikat, Typ:  Siemens, 6ES7134-6GF00-0AA1
  bzw. neuester Ausgabestand der Hardware.
Menge: 5,000 St

**02.04.0123 SIMATIC HMI, 15" Widescreen-TFT-Display**
SIMATIC HMI, 15" Widescreen-TFT-Display

Projektspeicher:  24 MB
Auflösung:  1366 x 768
Touchbedienung:  Touch-Screen
Farben:  16 Mio.
Schnittstellen:  2 Ports (Switch) + unabhängiger Port
  2x Profinet, 1x MPI/Profibus DP
  4x USB 3.1 Gen. 1 (Typ-A)
Projektierbar:  WinCC Unified Comfort Engineering
  (TIA Portal)
  WinCC Unified PC Engineering (TIA Portal)

Fabrikat, Typ:  Siemens MTP1500 Unified Comfort Panel
  Standard Neutral
  6AV2128-3QB36-0AX1
  bzw. neuester Ausgabestand der Hardware.
Menge: 2,000 St

**02.04.0124 Managebarer Layer 2 IE Switch Profinet-Switch**
Managebarer Layer 2 IE Switch Profinet-Switch
PROFINET IO-Device Ethernet/IP-konform

Montage:  Hutschiene
Ports:  8x RJ45 (10/100 MBit/s)
Diagnose:  LED (Power, Linkstatus, Datenverkehr)
Spannung:  2x 24 VDC
Fabrikat, Typ:  Siemens, Scalance XC208
  6AG1208-0BA00-7AC2
  bzw. neuester Ausgabestand der Hardware.
Menge: 3,000 St

**02.04.0125 Netzwerkkabel Cat. 6a, flexibel, L= 0,5-2 m nach Bedarf**
Netzwerkkabel Cat. 6a, flexibel, L= 0,5-2 m nach Bedarf
Geeignet für Datenübertragungsleistung von 1 GBit gemäß Class D aus ISO/IEC 11801:2002 oder EN 50173-1:2002. Beidseitig mit hochwertigen RJ45-Stecker bestückt. Alle Adern vollständig aufgelegt. Überlängen in der Anwendung sind zu vermeiden.
Menge: 14,000 St

**02.04.0126 Netzwerkkabel Cat. 6a, flexibel, L= 3-5 m nach Bedarf**
Netzwerkkabel Cat. 6a, flexibel, L= 3-5 m nach Bedarf
Geeignet für Datenübertragungsleistung von 1 GBit gemäß Class D aus ISO/IEC 11801:2002 oder EN 50173-1:2002. Beidseitig mit hochwertigen RJ45-Stecker bestückt. Alle Adern vollständig aufgelegt. Überlängen in der Anwendung sind zu vermeiden.
Menge: 11,000 St

**02.04.0127 Netzwerkkabel Cat. 6a, flexibel, L= 6-10 m nach Bedarf**
Netzwerkkabel Cat. 6a, flexibel, L= 6-10 m nach Bedarf
Geeignet für Datenübertragungsleistung von 1 GBit gemäß Class D aus ISO/IEC 11801:2002 oder EN 50173-1:2002. Beidseitig mit hochwertigen RJ45-Stecker bestückt. Alle Adern vollständig aufgelegt. Überlängen in der Anwendung sind zu vermeiden.
Menge: 2,000 St

**02.04.0128 Fernwirkstation Schraml FWL 550 mit integriertem LTE-Router**
Fernwirkstation Schraml FWL 550 mit integriertem LTE-Router
einschl. Fernwirklizenz.

Aufgrund der Systemintegrität zur bestehenden Fernwirkzentrale und des Prozessleitsystems von Schraml ist dieser Artikel zwingend ausgeschrieben.

Kompakteinheit im Hutschienengehäuse mit zwei LAN-Schnittstellen und einer RS232-Schnittstelle für die Datenübertragung zur Zentrale, Modemanschluss, Kopplung zu einer SPS, SPS-Programmierschnittstelle oder zur Busverlängerung einschl. Busschnittstelle für die FWL I/O-Komponenten.

Einschl. betriebsfertiges Konfigurieren und Parametrieren
einschl. der IP-Kommunikation mit der SPS-Steuerung.

Einschl. Konnektierung auf die Datenbausteine der SPS für eine vollständige bidirektionale Datenkommunikation zwischen der SPS-Steuerung und dem bauseitigen Prozessleitsystem von Schraml auf der Kläranlage.

Fabrikat, Typ:  Schraml, FWL 550
Menge: 2,000 St

**02.04.0129 LTE PUCK-Rundantenne omnidirektional**
LTE PUCK-Rundantenne omnidirektional
passend zum LTE Router.

Netzstandards:  4G-LTE, 3G, 2G
Frequenzen:  698 - 960 MHz, 1710 - 2170 MHz, 2500 - 2700 MHz
Polarisation:  Linear, Omnidirektional
Gewinn:  @ GSM 700/850/900: ~1,8 dBi
  @ GSM 1700/1800/1900/2100: ~3,5 dBi
  @ GSM 2600: ~4,4 dBi
Anschluss:  Mit SMA-Stecker
Impedanz:  50 Ω
Kabellänge/ -typ:  2,5m Koaxialleitung RTK 031 LEONI Dacar 302
Temperaturbereich:  - 40° C bis +85° C
Befestigung:  mittels M10 Verschraubung
Schutzart:  IP67

Fabrikat, Typ z. B.:  ConiuGo, 300303310S
Menge: 2,000 St

**02.04.0130 Verlängerung des Antennenkabels an der PUCK-Antenne**
Verlängerung des Antennenkabels an der PUCK-Antenne
in der gleichen Qualität wie das an der PUCK-Antenne verbaute Kabel,
einschl. Kupplung und SMA-Stecker.
Menge: 10,000 m

**02.04.0131 Erstellen der Werk- und Montagepläne für Hebewerk 3**
Erstellen der Werk- und Montagepläne für Hebewerk 3
zur elektrotechnischen Ausrüstung, vorzugsweise in EPLAN p8 in der aktuellen Version zum Zeitpunkt der Ausführung. Das Abweichen von der Vorzugsvariante ist mit dem Auftraggeber abzustimmen.

Die Elektroschaltpläne sind in deutscher Sprache und unter Anwendung der aktuellen deutschen Rechtschreibung zu erstellen.

Die Elektroschaltpläne sind strukturiert und übersichtlich zu gestalten und dürfen aus Gründen der Übersichtlichkeit in ihrer Informationsdichte nicht überfüllt werden.

Die Schaltgeräte und Leistungsabgänge müssen die wesentlichen Kerndaten enthalten. Bei der Betriebsmittelkennzeichnung der Betriebsmittel ist die aktuelle DIN EN 81346-2 anzuwenden.

Die im Zuge der Inbetriebnahme vorgenommenen Einstellwerte an den Schutz- und Schaltgeräten sind im Elektroschaltplan aufzuführen.

Potenzialquerverweise und Kontaktspiegel, Inhaltsverzeichnis, Klemmenpläne, Kabel- und Stücklisten müssen fehlerfrei generierbar sein.

Die Kontaktspiegel von Schütze oder Relais sind stets vollzählig darzustellen.

Funktionstexte sind stets auf einer einheitlicher Höhe im unteren Bereich der Schaltplanseiten darzustellen.

Die E/A-Belegung an der SPS-Steuerung ist systemisch strukturiert vorzunehmen.

Das bauseitige AKZ-System ist anzuwenden.

Die Elektroschaltpläne sind Bestandteil der Enddokumentation.
Menge: 1,000 psch

**02.04.0132 Erstellen der Werk- und Montagepläne für das Pumpwerk 11 (Südost)**
Erstellen der Werk- und Montagepläne für das Pumpwerk 11 (Südost)
zur elektrotechnischen Ausrüstung, vorzugsweise in EPLAN p8 in der aktuellen Version zum Zeitpunkt der Ausführung. Das Abweichen von der Vorzugsvariante ist mit dem Auftraggeber abzustimmen.

Die Elektroschaltpläne sind in deutscher Sprache und unter Anwendung der aktuellen deutschen Rechtschreibung zu erstellen.

Die Elektroschaltpläne sind strukturiert und übersichtlich zu gestalten und dürfen aus Gründen der Übersichtlichkeit in ihrer Informationsdichte nicht überfüllt werden.

Die Schaltgeräte und Leistungsabgänge müssen die wesentlichen Kerndaten enthalten. Bei der Betriebsmittelkennzeichnung der Betriebsmittel ist die aktuelle DIN EN 81346-2 anzuwenden.

Die im Zuge der Inbetriebnahme vorgenommenen Einstellwerte an den Schutz- und Schaltgeräten sind im Elektroschaltplan aufzuführen.

Potenzialquerverweise und Kontaktspiegel, Inhaltsverzeichnis, Klemmenpläne, Kabel- und Stücklisten müssen fehlerfrei generierbar sein.

Die Kontaktspiegel von Schütze oder Relais sind stets vollzählig darzustellen.

Funktionstexte sind stets auf einer einheitlicher Höhe im unteren Bereich der Schaltplanseiten darzustellen.

Die E/A-Belegung an der SPS-Steuerung ist systemisch strukturiert vorzunehmen.

Das bauseitige AKZ-System ist anzuwenden.

Die Elektroschaltpläne sind Bestandteil der Enddokumentation.
Menge: 1,000 psch

**02.04.0133 Sonstige Bezeichnungsschilder an der Niederspannungsschaltanlage**
Sonstige Bezeichnungsschilder an der Niederspannungsschaltanlage
aus Kunststoff, Schild Weiß mit eingravierter Beschriftung in schwarz.
Die Bezeichnungen sind im Vorfeld mit dem Auftraggeber bzw. der Bauleitung abzustimmen.
Menge: 32,000 St

**02.04.0134 Anfertigen und Liefern einer Errichterbescheinigung**
Anfertigen und Liefern einer Errichterbescheinigung
nach der EMV-Richtlinie 2014/30/EU und der Niederspannungsrichtlinie 2014/35/EU für die neuen Steuerschränke einschl. Datenblätter der verbauten Schalt- und Steuergeräte, 2-fach in einzelnen A4-Ordnern und auf USB-Stick.

Bauteile und Betriebsmittel, die keine CE-Kennzeichnung besitzen, sind auf Kosten des Auftragnehmers auszutauschen.

Die Errichterbescheinigung ist der Bauleitung

vor einer Kabelandienung an die neue Schaltanlage

vorzulegen. Die Kabelandienung an die neue Schaltanlage darf erst nach Freigabe durch den Bauleiter erfolgen.

Die Errichterbescheinigung ist Bestandteil der Enddokumentation.
Menge: 2,000 St

#### 02.05 Messtechnik

**02.05.0001 Ex-geschützter Radarsensor**
Ex-geschützter Radarsensor
zur kontinuierlichen Füllstandmessung von Flüssigkeiten unter einfachen Prozessbedingungen. Wartungsfreier Betrieb. Verschleißfrei. Berührungsloses Messverfahren. Exakte Messergebnisse unabhängig von Prozessbedingungen.

ATEX-Zone:  0 / 1 / 2
Maßeinheit:  Meter/Millimeter
Messbereich:  ca. 15 m
Elektronik:  Zweileiter, 4...20mA/HART
Werkstoff:  PVDF, gekapselt
Prozesstemperatur:  -40...+80°C
Schutzart:  IP66/ IP68 (3 bar)
Kabelabgang:  PUR, 10 m, kürzbar

einschl. Montagebügel, Länge 50 cm. mit verstellbarer Sensoraufnahme aus rostfreiem Edelstahl 316L, systempassend zum Radarsensor,

einschl. Gegenmutter und Befestigungsmaterial aus rostfreien Edelstahl.

einschl. betriebsfertiges Einrichten.

Fabrikat, Typ z. B.:  VEGA, Vegapuls C21

Gewählter Hersteller, Typ:

'....................................................'
vom Bieter einzutragen
Menge: 4,000 St

**02.05.0002 Ex-geschützter 3-Kammer-Schwimmerschalter**
Ex-geschützter 3-Kammer-Schwimmerschalter
mit hoher Auftriebskraft, herstellerspezifisch ausgelegt für stark verschmutzte Abwässer.

ATEX-Zulassung:  II 2 G Ex ib IIB T4
Schutzart:  IP68 bei 10 m Wassertiefe
Kontakt:  Wechsler
Kontaktbelastbarkeit:  >= 5A  bei 230V AC
Kabel, Kabellänge:  3x 0,75 mm², hochflexibel,
  Das Kabel darf über die Jahre nicht verhärten.
  10 m (nach Bedarf einzukürzen).

einschl. Befestigungsmaterial.

Die Montage ist so auszuführen, dass der Betreiber die Schaltpunkte der Schwimmerschalter in einem gewissen Bereich selbst anpassen kann. Die Kabelklemmen dafür werden an anderer Stelle abgefragt.

Fabrikat, Typ z. B.:  Finder 72.B1 oder Nivus FMO

Gewählter Hersteller, Typ:

'....................................................'
vom Bieter einzutragen
Menge: 3,000 St

**02.05.0003 Seilzugvorrichtung zum Testen des Schwimmerschalters**
Seilzugvorrichtung zum Testen des Schwimmerschalters
WNr. 1.4571. Länge ca. 4m.
Menge: 3,000 St

**02.05.0004 Abspannklemme**
Abspannklemme
Gehäuse aus Stahlblech, feuerverzinkt.
Spannbacken und Führungsklammern aus glasfaserverstärkter PA-Formmasse, schwarz. Spannbereich 8,5 bis 13,5 mm Ø,
Zugentlastung max. 3,5 kN.
Menge: 3,000 St

**02.05.0005 Aufhänghaken für Abspannklemme, WNr 1.4571**
Aufhänghaken für Abspannklemme, WNr 1.4571
Größe passend zum gewählten Abspannhaken,
ausgelegt für eine Hängelast von 50 kg.
einschl. Befestigungsmaterial, WNr 1.4571
einschl. Wandmontage.
Menge: 3,000 St

**02.05.0006 Außen-/Raumtemperaturfühler**
Außen-/Raumtemperaturfühler
Messelement:  Pt1000
Messbereich:  -50...+50°C
Messgenauigkeit:  ±0,9 K über den gesamten
Analogausgang:  4.20 mA
Betriebsspannung:  24 VDC
Schutzart:  IP65

einschl. Befestigungsmaterial.

Fabrikat, Typ z. B.:  Siemens, QAC3171

Gewählter Hersteller, Typ:

'....................................................'
vom Bieter einzutragen
Menge: 2,000 St

**02.05.0007 Hygrostat mit Außenskala 35...100%**
Hygrostat mit Außenskala 35...100%
Montageart:  Wandanbau
Spannungsversorgung: 230VAC
Schaltkontakt: 1 Wechsler, 5A
Temperaturbereich: 0 … 55°C
Farbe: Polarweiß (ähnlich RAL 9010).

einschl. Befestigungsmaterial.
einschl. Maschineneinsatz.
Menge: 1,000 St

**02.05.0008 Wiegender Niederschlagssensor mit selbständiger Selbstentleerung**
Wiegender Niederschlagssensor mit selbständiger Selbstentleerung
gemäß WMO-No. 8; VDI 3786 Bl. 7; EN 50081/82, VDE 0100

Material:  Trichter, Gehäuse, Sockel: Aluminium
  Kippwaage: rostfreier Edelstahl
Auffangfläche:  200 cm²
Auflösung:  0,1 mm
Kapazität/Minute:  max. 30 Tips
Genauigkeit:  ± 1% @ 10 Tips/min
Temperaturbereich:  -20°C ... +70°C, nicht vereisend

Messprinzip:  Wiegend, nach Joss-Tonigni
Ausgangssignal:  Impuls - Reedkontakt entprellt
Schaltlast:  4 ... 30V DC / 0,5 A

einschl. Montagerohr:  d = 60 mm

einschl. Heizung, 24V DC, 150 W

einschl. Vogelabwehrring (800.000.225)

Fabrikat, Typ z. B.:  Ott Hydromet, Adcon RG Pro 01
Artikel-Nr.:  200.733.067

Gewählter Hersteller, Typ:

'....................................................'
vom Bieter einzutragen
Menge: 2,000 St

#### 02.06 Programmierung, Inbetriebnahme und Probebetrieb

*Hinweis: Ausführungsvorgaben zur Programmierung*
Ausführungsvorgaben zur Programmierung

1. Programmierung der SPS-Steuerung

Das SPS-Programm ist strukturiert nach DIN EN 61131-3 aufzubauen.

Zulässige Programmierformen sind Funktionsplan (FUP) oder Anweisungsliste (AWL). Die bevorzugte Darstellungsform ist FUP.

Die Verwendung von SCL oder strukturiertem Text ist unzulässig. Indirekte Zuweisungen sind unzulässig.

Programmnetzwerke sind mit eindeutigen und verständlichen Netzwerkkommentaren für Dritte zu versehen.

Die Bezeichnung der Prozessvariablen in den Datenbausteinen sind für Dritte zweifelsfrei verständlich und in Anlehnung an die Betriebsmittelkennzeichnung im Elektroschaltplan zu kommentieren.

Bei Spannungsverlust und Spannungswiederkehr muss die SPS-Steuerung von alleine wieder fehlerfrei anlaufen.

Das erstellte SPS-Programm darf nicht mit einem Know-how-Schutz versehen werden.

Folgestörmeldungen aufgrund eines betätigten NOT-AUS sind zu sperren. Es darf nur der betätigte NOT-AUS als Meldung abgesetzt werden. Nach der Entsperrung des NOT-AUS-Tasters und der NOT-AUS-Quittierung sind über das SPS-Programm zunächst alle Störmeldungen automatisch zu quittieren.

Alle Profinetteilnehmer sind auf störungsfreien Betrieb und Störungsursache auszuwerten und die Ergebnisse in einem Datenbaustein abzulegen und zu dokumentieren.

Die Programmierung ist so auszuführen, dass sämtliche digitalen Status- und Steuersignale sowie analoge Messwerte und Sollwertvorgaben, Zeiten und Zähler usw. über Datenbausteine geführt werden, um die Signale und Messwerte im bauseitigen Prozessleitsystem auf der Kläranlage und in einem Touchpanel vor Ort anzeigen und bedienen zu können

Die Belegung der Datenbausteine ist nach dem standardisierten Aufbau des bauseitigen Prozessleitsystems Schraml Aqasys 11 vorzunehmen.

Die Programmierung ist so auszuführen, dass sämtliche digitalen Status- und Steuersignale sowie analoge Messwerte und Sollwertvorgaben, Zeiten und Zähler usw. über Datenbausteine geführt werden, um die Anlage am bauseitigen PLS auf der Kläranlage und im TP vor Ort beobachten und bedienen zu können.

Die systemische Belegung der Datenbausteine ist nach dem standardisierten Aufbau für das bauseitige Prozessleitsystem (Schraml Aqasys 11) vorzunehmen.

2. Programmierung des Touchpanels

Die Prozessbilder im Touchpanel sind grundsätzlich nach den grafischen Möglichkeiten des Touchpanels und der angewendeten Programmiersoftware des Herstellers zu erstellen.

Vor einer grafisch finalen Ausarbeitung der Prozessbilder sind diese als Bilddatei der Bauleitung zur Prüfung und Freigabe vorzulegen.

Die Prozessbilder müssen einen einheitlichen und durchgängigen Strukturaufbau aufweisen und einer üblichen Bedienphilosophie folgen.

Alle erforderlichen Funktionen und Informationen eines darzustellenden Anlagenbereiches sind nach Möglichkeit auf einem einzigen Prozessbild zusammenzufassen, selbst wenn Funktionen und Informationen auch aus anderen Prozessbildern heraus steuerbar oder zu entnehmen sind.

Texte sind in deutscher Sprache auszuführen. Schriftart und Schriftgröße sind über alle Prozessbilder durchgängig beizubehalten. Wortabkürzungen sind unzulässig und bei Bedarf zuvor mit der Bauleitung abzustimmen.

Das Überfrachten der Prozessbilder mit weiteren Farben ist mit der Bauleitung abzustimmen.

Funktionstasten sind für eine Bedienung mit dem Finger ausreichend groß und unter Beibehaltung der jeweiligen Bildposition am unteren Bildrand über alle Prozessbilder hinweg zu positionieren. Die Funktionstaste für "Home" ist hierbei grundsätzlich ganz links und die Funktionstaste für "Störung quittieren" grundsätzlich ganz rechts anzuordnen.

Im oberen Bildrand ist links das Datum und rechts die Uhrzeit anzuordnen. Dazwischen ist eine Störmeldezeile für die zuletzt aufgetretene Störmeldung anzuordnen. Störmeldungen sind im Klartext mit der AKZ-Nummerierung auszugeben.

Die Darstellung von Sollwerten und Istwerten ist rechtsbündig einschl. der Einheit anzuordnen. Templates zur Steuerung von Aggregaten sind nahe dem betreffenden Aggregat zu platzieren.

Übergeordnete Prozessparameter sind in einer Ingenieursseite zusammenzufassen. Zugriffe auf Regelungsparameter sind passwortgeschützt auszuführen. Änderungen von Regelungsparameter müssen vor einer Übertragung an die SPS über eine Sicherheitsabfrage positiv bestätigt werden. Bei Abbruch muss sichergestellt sein, dass keine Daten zur SPS übertragen werden.

3. Programmierung des Prozessleitsystems

Neue Prozessbilder im bauseitigen Prozessleitsystem sind von der Bedienphilosophie an die bestehenden Prozessbilder anzugleichen.

Vor der grafisch finalen Ausarbeitung der Prozessbilder sind diese als Bilddatei der Bauleitung zur Prüfung und Freigabe vorzulegen.

Alle erforderlichen Funktionen und Informationen eines darzustellenden Anlagenbereiches sind nach Möglichkeit auf einem einzigen Prozessbild zusammenzufassen, selbst wenn Funktionen und Informationen auch aus anderen Prozessbildern heraus steuerbar oder zu entnehmen sind.

Texte sind in deutscher Sprache auszuführen. Schriftart und Schriftgröße sind über alle Prozessbilder durchgängig beizubehalten. Wortabkürzungen sind unzulässig und bei Bedarf zuvor mit der Bauleitung abzustimmen.

Die Farbgebung ist wie in den bereits bestehenden Prozessbildern anzuwenden.

Das Überfrachten der Prozessbilder mit weiteren Farben ist mit der Bauleitung abzustimmen.

Übergeordnete Prozessparameter sind in einer Ingenieursseite zusammenzufassen. Zugriffe auf Regelungsparameter sind passwortgeschützt auszuführen. Änderungen von Regelungsparameter müssen vor einer Übertragung an die SPS über eine Sicherheitsabfrage positiv bestätigt werden. Bei Abbruch muss sichergestellt sein, dass keine Daten zur SPS übertragen werden.

*Hinweis: Vergütungshinweis zu den Programmieraufwendungen*
Vergütungshinweis zu den Programmieraufwendungen

1. Programmierung der SPS-Steuerung

Die im LV angegebene Signalmenge der digitalen und analogen Ein- und Ausgänge in der SPS-Steuerung sind als Projektdatenmenge überschlägig kalkuliert und werden nach Aufmaß zu den nachstehenden Bedingungen abgerechnet.

Die Vergütung der Programmierung der SPS-Steuerung erfolgt ausschließlich über Einheitspreise der an den E/A-Karten der SPS-Steuerung physikalisch anliegenden sowie den E/A-Signalen über Feldbus und im Ablaufprogramm der SPS tatsächlich verarbeiteten Signale.

Für das Aufmaß der SPS-Programmierung sind geeignete Nachweise, wie beispielsweise die Symboltabelle und eine generierte Querverweisliste der SPS-Steuerung sowie der Elektroschaltplan im PDF-Format zu liefern.

2. Programmierung des Touchpanels

Die Anzahl der Prozessbilder im TP sind überschlägig kalkuliert und werden nach Aufmaß abgerechnet.

Es können nur grafisch-dynamisierte Prozessbilder für eine Vergütung herangezogen werden, die mit dem Prozess direkt etwas zu tun haben und signaltechnisch verlinkt sind.

Seitens des Herstellers im Touchpanel integrierte Funktionen wie beispielsweise der Störmeldespeicher oder Prozessbilder mit Kontaktdaten des Auftragnehmers werden nicht vergütet.

3. Programmierung des PLS

Die Anzahl der Prozessbilder im PLS sind überschlägig kalkuliert und werden nach Aufmaß abgerechnet.

Es können nur grafisch-dynamisierte Prozessbilder für eine Vergütung herangezogen werden, die mit dem Prozess direkt etwas zu tun haben und signaltechnisch verlinkt sind.

Vor einer grafisch finalen Ausarbeitung der Prozessbilder sind diese als Bilddatei der Bauleitung zur Prüfung und Freigabe vorzulegen.

**02.06.0001 Betriebsfertiges Einrichten der Profinetteilnehmer**
Betriebsfertiges Einrichten der Profinetteilnehmer
in der SPS-Konfiguration einschl. dokumentiertem Funktionstest.
Menge: 11,000 St

**02.06.0002 Störungsauswertung der Feldbusteilnehmer**
Störungsauswertung der Feldbusteilnehmer
einschl. datentechnische Aufbereitung in der SPS für eine grafisch/dynamische Darstellung im bauseitigen Schraml Prozessleitsystem und im Touchpanel.
Menge: 11,000 St

**02.06.0003 Erstellen systemischer Übergabe-Datenbausteinene**
Erstellen systemischer Übergabe-Datenbausteinene
für das bauseitige Prozessleitsystem Schraml Aquasys 11.
Die einzelnen Variablen in den Datenbausteinen sind für Dritte verständlich zu kommentieren.
Menge: 16,000 St

**02.06.0004 Steuerungstechnische Abfrage eines digitalen Eingangssignals**
Steuerungstechnische Abfrage eines digitalen Eingangssignals
in vorgenannter SPS-Steuerung einschl. Verwendung in den Funktionsabläufen, wobei es unerheblich ist, wie oft das gleiche digitale Eingangssignal in den Funktionsabläufen abgefragt wird.
Menge: 180,000 St

**02.06.0005 Steuerungstechnische Ausgabe eines digitalen Ausgangssignals**
Steuerungstechnische Ausgabe eines digitalen Ausgangssignals
in vorgenannter SPS-Steuerung,
Menge: 110,000 St

**02.06.0006 Steuerungstechnische Abfrage eines analogen Messwertes**
Steuerungstechnische Abfrage eines analogen Messwertes
in vorgenannter SPS-Steuerung einschl. Verwendung in den Funktionsabläufen, wobei es unerheblich ist, wie oft der gleiche analoge Wert in den Funktionsabläufen abgefragt wird.
Menge: 18,000 St

**02.06.0007 Erstellen bzw. Überarbeiten eines bestehenden PLS-Prozessbildes**
Erstellen bzw. Überarbeiten eines bestehenden PLS-Prozessbildes
einschl. Dynamisierung für das Bedienen und Beobachten laufender Prozesse in der Außenstation einschl. Berichtswesen, Trends, Protokolle, Alarmierung, Sicherheitsabfragen.

Es ist im Schnitt von ca. 100 Prozessvariablen pro Prozessbild auszugehen.

Auf Wunsch des AG wird empfohlen, die Arbeiten am bestehenden Prozessleitsystem über den nachstehenden Dienstleister des AG ausführen zu lassen.

Blombach GmbH
Im Holderbusch 5
76228 Karlsruhe
Tel.: 0721 9453183
E-Mail: blombach@t-online.de
www.blombach-gmbh.de

Die Ausführungshinweise zur Programmierung des Prozessleitsystems sind zu berücksichtigen.
Menge: 4,000 St

**02.06.0008 Grafische Prozessbilderstellung im Touchpanel 15"**
Grafische Prozessbilderstellung im Touchpanel 15"
einschl. Dynamisierung der Prozessbilder zum Bedienen und Beobachten der laufenden Prozesse einschl. Trends und Sicherheitsabfragen.

Es ist im Schnitt von ca. 60 Prozessvariablen pro Prozessbild auszugehen.

Das Touchpanel greift auf die gleichen Prozessvariablen zu, die auch dem Prozessleitsystem über die Fernwirktechnik zugespielt werden.

Die Ausführungshinweise zur Programmierung des Touchpanels sind zu beachten.
Menge: 16,000 St

**02.06.0009 Datenpunkttest im Loop-Check**
Datenpunkttest im Loop-Check
bis zum Touchpanel und zum Prozessleitsystem.
Jeder geprüfte Datenpunkt ist zu dokumentieren.
Preis pro Datenpunkt:
Menge: 320,000 St

**02.06.0010 Vollständige Inbetriebnahme Hebewerk 3**
Vollständige Inbetriebnahme Hebewerk 3

Die Inbetriebnahme ist unter Beachtung gesetzlicher Arbeitsschutz- und Unfallverhütungsvorschriften durchzuführen.

Die Inbetriebnahme umfasst die Inbetriebsetzung, Einstellen der Messtechnik, Einregulierung, Prüfung, Probelauf, Kontrolle und Einstellungen sämtlicher Mess-, Steuer- und Regelfunktionen, Einstellen der Schutzeinrichtungen und der Automatisierungsgeräte. Die Einstellwerte sind bei den jeweiligen Schutz- un Schaltgeräten im Elektroschaltplan mit aufzuführen.

Sämtliche Arbeitskräfte, Materialien und Geräte, die für die Durchführung der Inbetriebnahme erforderlich sind, sind vom Auftragnehmer zu stellen.

Der Auftragnehmer ist für alle Reparaturen und Wiederholungsprüfungen verantwortlich, sofern sie von ihm zu vertreten sind.

Der Auftragnehmer hat das Personal des Auftraggebers während der Inbetriebnahme so zu unterweisen, dass es danach mit der vom Auftragnehmer gelieferten Anlage funktionstechnisch vertraut ist. Die mitzuliefernden Zeichnungen, Funktions- und Stromlaufpläne sind zu erläutern.

Die Bereitstellung aller Hilfsmittel und Zusatzstoffe (Erstschmierung an Fetten und Ölen, etc.), die für die Funktionsproben und die Inbetriebnahme erforderlich sind, sind in den Einheitspreis einzukalkulieren.

Die Inbetriebnahme ist zu dokumentieren und täglich von der Bauleitung des Auftraggebers oder dem Betriebsleiter der Kläranlage unterzeichnen zu lassen.
Menge: 1,000 Psch

**02.06.0011 Vollständige Inbetriebnahme Hebewerk 11 (Südost)**
Vollständige Inbetriebnahme Hebewerk 11 (Südost)

Die Inbetriebnahme ist unter Beachtung gesetzlicher Arbeitsschutz- und Unfallverhütungsvorschriften durchzuführen.

Die Inbetriebnahme umfasst die Inbetriebsetzung, Einstellen der Messtechnik, Einregulierung, Prüfung, Probelauf, Kontrolle und Einstellungen sämtlicher Mess-, Steuer- und Regelfunktionen, Einstellen der Schutzeinrichtungen und der Automatisierungsgeräte. Die Einstellwerte sind bei den jeweiligen Schutz- un Schaltgeräten im Elektroschaltplan mit aufzuführen.

Sämtliche Arbeitskräfte, Materialien und Geräte, die für die Durchführung der Inbetriebnahme erforderlich sind, sind vom Auftragnehmer zu stellen.

Der Auftragnehmer ist für alle Reparaturen und Wiederholungsprüfungen verantwortlich, sofern sie von ihm zu vertreten sind.

Der Auftragnehmer hat das Personal des Auftraggebers während der Inbetriebnahme so zu unterweisen, dass es danach mit der vom Auftragnehmer gelieferten Anlage funktionstechnisch vertraut ist. Die mitzuliefernden Zeichnungen, Funktions- und Stromlaufpläne sind zu erläutern.

Die Bereitstellung aller Hilfsmittel und Zusatzstoffe (Erstschmierung an Fetten und Ölen, etc.), die für die Funktionsproben und die Inbetriebnahme erforderlich sind, sind in den Einheitspreis einzukalkulieren.

Die Inbetriebnahme ist zu dokumentieren und täglich von der Bauleitung des Auftraggebers oder dem Betriebsleiter der Kläranlage unterzeichnen zu lassen.
Menge: 1,000 Psch

*Hinweis: Ausführungsvorgaben zum 4-wöchigen Probebetrieb*
Ausführungsvorgaben zum 4-wöchigen Probebetrieb

Ziel des Probebetriebes ist der Nachweis der vollständigen Betriebstüchtigkeit, Funktionsfähigkeit und Stabilität der Steuerungsprogramme unter realen Betriebsbedingungen. Der Probebetrieb ersetzt nicht die förmliche Abnahme. Die Abnahme erfolgt gesondert gemäß den vertraglichen Regelungen.

Der Probebetrieb erfolgt über einen Zeitraum von vier (4) Wochen gemäß den Regelungen der Ergänzung zu KEV 116.2 (B) WBVB, jedoch mit verkürzten Reaktionszeiten des Auftragnehmers zur Sicherstellung der Betriebsbereitschaft der Anlage.

Ein erfolgreicher Probebetrieb liegt nur vor, wenn die Anlage während des gesamten festgelegten Zeitraums ohne wesentliche Störungen, Funktionsausfälle oder sicherheitsrelevante Beeinträchtigungen betrieben wurde.

Wird der Probebetrieb aufgrund festgestellter Mängel ganz oder teilweise abgebrochen oder unterbrochen, ist der Auftragnehmer verpflichtet, die festgestellten Mängel unverzüglich und auf eigene Kosten zu beseitigen. Nach vollständiger Mängelbeseitigung beginnt der Probebetrieb erneut in voller Länge.

Reaktions- und Entstörzeiten
Der Auftragnehmer verpflichtet sich, bei Auftreten einer Anlagenstörung während des gesamten Probebetriebs folgende Leistungen sicherzustellen:

Störungsbeseitigung über Fernzugriff
Der Auftragnehmer verpflichtet sich, innerhalb von 12 Stunden nach Eingang der Störungsmeldung durch den Auftraggeber mit der Störungsbeseitigung zu beginnen. Sofern technisch möglich, kann die Störung im Rahmen eines Fernzugriffs analysiert und behoben werden. Die Einhaltung der vorgenannten Reaktionszeit gilt unabhängig von Wochentagen, Wochenenden oder gesetzlichen Feiertagen.

Störungsbeseitigung Vor-Ort
Erfordert die Störung einen Vor-Ort-Einsatz eines Fachmonteurs und/oder Programmierers, ist die Störung innerhalb von 24 Stunden nach Eingang der Störungsmeldung durch den Auftraggeber vollständig zu beseitigen. Die Einhaltung der vorgenannten Reaktionszeit gilt unabhängig von Wochentagen, Wochenenden oder gesetzlichen Feiertagen.

Dokumentation
Der Auftragnehmer hat den gesamten Verlauf des Probebetriebes fortlaufend zu dokumentieren.

Die Dokumentation hat insbesondere zu enthalten:
- Datum und Dauer von Störungen
- Art der Störung
- Reaktionszeit
- Art und Umfang der Störungsbeseitigung
- ggf. durchgeführte Nachbesserungsmaßnahmen

Die vollständigen Protokolle sind dem Auftraggeber nach Abschluss des Probebetriebs in prüffähiger Form zu übergeben.

**02.06.0012 4-wöchiger Probebetrieb der gesamten Anlage im Hebewerk 3**
4-wöchiger Probebetrieb der gesamten Anlage im Hebewerk 3

Ziel des Probebetriebes ist der Nachweis der vollständigen Betriebstüchtigkeit und Funktionsfähigkeit der Lieferung und Installation vor der Abnahme.

Der 4-wöchige Probebetrieb beginnt nach erfolgreich durchgeführter Funktionsprobe und nach vollständiger Inbetriebnahme der gesamten Anlage. Sämtliche dafür erforderlichen Betriebsmittel, Mess- und Ausrüstungsgegenstände sind vom AN bereitzustellen. Der AN garantiert während dieser Zeit den Einsatz der erforderlichen Fachmonteure innerhalb von 24 Stunden nach Störungsmeldung (auch an den Wochenenden).

Dem Auftragnehmer steht es frei, über ein eigenes LTE-Modem einen Fernzugriff auf die SPS einzurichten. Eine Vergütung dafür ist nicht vorgesehen.

Die Bereitstellung aller Betriebsmittel, Hilfsmittel und Zusatzstoffe (z.B. Erstschmierung an Fetten und Ölen, etc.), die für den Probebetrieb erforderlich sind, sind in den Einheitspreis einzukalkulieren.

Sollte der Probebetrieb aufgrund festgestellter Mängel ab- bzw. unterbrochen werden, so hat der Auftragnehmer die Mängel zu beseitigen und der Probebetrieb beginnt von neuem. Der Probebetrieb gilt ebenfalls als unterbrochen, wenn die Funktionsbereitschaft des gesamten Anlagenteils nicht zu jedem Zeitpunkt während der festgelegten Dauer des Probebetriebes gegeben ist.

Der Auftragnehmer hat ein Protokoll über den störungsfreien Verlauf des Probebetriebes anzufertigen und dem Auftraggeber nach Abschluss des Probebetriebes zu übergeben.
Menge: 1,000 psch

**02.06.0013 4-wöchiger Probebetrieb der gesamten Anlage im Hebewerk 11 (Südost)**
4-wöchiger Probebetrieb der gesamten Anlage im Hebewerk 11 (Südost)

Ziel des Probebetriebes ist der Nachweis der vollständigen Betriebstüchtigkeit und Funktionsfähigkeit der Lieferung und Installation vor der Abnahme.

Der 4-wöchige Probebetrieb beginnt nach erfolgreich durchgeführter Funktionsprobe und nach vollständiger Inbetriebnahme der gesamten Anlage. Sämtliche dafür erforderlichen Betriebsmittel, Mess- und Ausrüstungsgegenstände sind vom AN bereitzustellen. Der AN garantiert während dieser Zeit den Einsatz der erforderlichen Fachmonteure innerhalb von 24 Stunden nach Störungsmeldung (auch an den Wochenenden).

Dem Auftragnehmer steht es frei, über ein eigenes LTE-Modem einen Fernzugriff auf die SPS einzurichten. Eine Vergütung dafür ist nicht vorgesehen.

Die Bereitstellung aller Betriebsmittel, Hilfsmittel und Zusatzstoffe (z.B. Erstschmierung an Fetten und Ölen, etc.), die für den Probebetrieb erforderlich sind, sind in den Einheitspreis einzukalkulieren.

Sollte der Probebetrieb aufgrund festgestellter Mängel ab- bzw. unterbrochen werden, so hat der Auftragnehmer die Mängel zu beseitigen und der Probebetrieb beginnt von neuem. Der Probebetrieb gilt ebenfalls als unterbrochen, wenn die Funktionsbereitschaft des gesamten Anlagenteils nicht zu jedem Zeitpunkt während der festgelegten Dauer des Probebetriebes gegeben ist.

Der Auftragnehmer hat ein Protokoll über den störungsfreien Verlauf des Probebetriebes anzufertigen und dem Auftraggeber nach Abschluss des Probebetriebes zu übergeben.
Menge: 1,000 psch

#### 02.07 Montagematerial und Elektromontage

**02.07.0001 Vollgummi-Steckdosenkombination bis 32A**
Vollgummi-Steckdosenkombination bis 32A
nach IEC 61439-Teil 1+3,
stückgeprüft und anschlussfertig verdrahtet,
Bemessungsstrom: 63A

Gehäuse aus unzerbrechlichem, alterungs-, säuren- und laugenbeständigem Vollgummi, schwarz mit selbstschließendem Klarsichtdeckel.
Alle außenliegenden Metallteile sind aus Edelstahl.

Farbe:  Schwarz.
Schutzklasse:  II
Schutzart:  IP44

Anschlüsse:
1 Verschlussschraube M40 unten
1 Kabelverschraubung M40 oben
1 Klemmsatz K25 10P

Abgänge/ Absicherung:
1 Fehlerstromschutzschalter (RCD) 4P 63A/30mA -A-
1 CEE-Anbaudose schräg 32A 5P 400V 6h
  mit Leitungsschutzschalter (MCB) 3P 32A -C-
1 CEE-Anbaudose schräg 16A 5P 400V 6h
  mit Leitungsschutzschalter (MCB) 3P 16A -C-
3 Schutzkontaktsteckdosen 16A 3P 230V
  mit je 1 Leitungsschutzschalter (MCB) 1P 16A -C-

Fabrikat, Typ z. B.:  Walther-Werke, 6463005

Gewählter Hersteller, Typ:

'....................................................'
vom Bieter einzutragen
Menge: 1,000 St

**02.07.0002 Rauchmelder mit Wechslerkontakt**
Rauchmelder mit Wechslerkontakt
Spannungsversorgung: 24V DC

einschl. Maschineneinsatz,
einschl. Befestigungsmaterial.

Fabrikat, Typ z. B.: Gira, 2336 02

Gewählter Hersteller, Typ:

'....................................................'
vom Bieter einzutragen
Menge: 4,000 St

**02.07.0003 Elektro-Raumheizlüfter, 15kW**
Elektro-Raumheizlüfter, 15kW

Gehäuse aus verzinktem Stahlblech, pulverbeschichtet, Farbe weiß. Stabiles Front-Schutzgitter, pulverbeschichtet in schmutzunempfindlichem Grau. Wartungs- und funkstörfrei, Berührungsschutz nach DIN EN 60335.

Geschlossener Rohrmantel-Heizkörper aus rostfreiem Edelstahl, Kapillarrohr-Thermostat mit Einstellbereich 5-35 °C, Vierstufen Leistungsschalter mit Stellungen 0, Ventilator, Heizung 1/3, Heizung 2/3 und Heizung 1/1. Timerfunktion bis 24 Stunden im voraus. Anschluss über CEE-Kupplung (32A)

Ist Druck:  statisch
Max. Volumen:  1300 m³/h
Drehzahl:  1300 min-1
Leistung elektrisch:  15 kW
Spannung:  400V AC
Schutzart:  IP 44
Max. Temp.:  40 °C
Luftgeräusch:  43 db(A) in 4 m

Fabrikat, Typ z. B.::  Helios, STH 15T

Gewählter Hersteller, Typ:

'....................................................'
vom Bieter einzutragen
Menge: 1,000 St

**02.07.0004 Rippenrohrheizung, 2kW, 230V AC, WNr 1.4571**
Rippenrohrheizung, 2kW, 230V AC, WNr 1.4571
zur Wand-/ und Bodenbefestigung im Maschinenraum,
mit eingebautem Thermostat, einstellbar von 5...30°C.
einschl. Befestigungsmaterial in WNr 1.4571.

Fabrikat, Typ z. B.:  Schultze, RiRo-a 2000 EA4

Gewählter Hersteller, Typ:

'....................................................'
vom Bieter anzugeben
Menge: 2,000 St

**02.07.0005 Wandhängender Konvektor, weiß, 230V AC, 1kW**
Wandhängender Konvektor, weiß, 230V AC, 1kW
Gleichmäßige, geräuscharme Raumlufterwärmung,
Metallgehäuse in flacher Bauweise,
Bedienelement mit beleuchtetem LC-Display,
Wochentimer, Frostschutz und Offene-Fenster-Erkennung,
Automatische Berechnung der Vorheizzeit im Timerbetrieb.
Ein-/Ausschalter und Überhitzungsschutz,

einschl. Befestigungsmaterial.

Fabrikat, Typ z. B.:  Stiebel Eltron, CNS 100 Trend

Gewählter Hersteller, Typ:

'....................................................'
vom Bieter einzutragen
Menge: 1,000 St

**02.07.0006 Wandhängender Konvektor, weiß, 230V AC, 3kW**
Wandhängender Konvektor, weiß, 230V AC, 3kW
mit eingebautem Thermostat, einstellbar von 5...30°C
und elektronischer Leistungsregelung,
Schaltdifferenz der Temperatur 0,7°C,
mit Frostschutzschaltung,
mit Überhitzungsschutz
mit Zeitschaltuhr,
mit programmierbarer digitaler Bedieneinheit an der Vorderseite,
Gitterausführung als Lamellen,
Abluft an der Oberseite vorne,
Schutzart: IP24

einschl. Befestigungsmaterial,
einschl. Maschineneinsatz.

Fabrikat, Typ z. B.:  Stiebel Eltron, CON 30 Premium

Gewählter Hersteller, Typ:

'....................................................'
vom Bieter anzugeben
Menge: 1,000 St

**02.07.0007 Durchlauferhitzer Handwaschbecken, 3,5 kW**
Durchlauferhitzer Handwaschbecken, 3,5 kW
Zur energie- und wassersparenden Versorgung eines Handwaschbeckens zur Untertischmontage, hydraulisch gesteuert, Farbe weiß, wartungsfreies Blankdraht-Heizsystem.

Nenninhalt:  0,1 l
Max. Betriebsdruck:  10 bar
Sicherheitsabschaltung:  Druckabschaltung
Schutzart:  IP25
Anschlüsse kalt/warm:  Außengebinde 3/8"
Energieeffizienzklasse:  A

einschl. Anschlussleitungen,
einschl. Befestigungsmaterial.

Fabrikat, Typ z. B.:  Stiebel Eltron, DHM 3

Gewählter Hersteller, Typ:

'....................................................'
vom Bieter einzutragen
Menge: 1,000 St

**02.07.0008 Kernbohrung, DN380**
Kernbohrung, DN380
einschl. fachgerechte Entsorgung des Bohrkerns.
Menge: 2,000 St

**02.07.0009 Axialer Wandeinbauventilator, DN 355**
Axialer Wandeinbauventilator, DN 355
mit quadratischer Einbauplatte mit angeformter Düse aus verzinktem Stahlblech, zweifach lackiert,
Einströmdüse direkt angetrieben
mit thermischem Überlastschutz.
Berührungsschutz des Laufrades gemäß DIN EN ISO 13857

Material:  Kunststoff
Farbe:  Papyrusweiß
Nennweite:  355 mm
Laufradtyp:  Axial
Luftrichtung:  Be- und Entlüftung
Versorgungsspannung:  230V AC / 50 Hz
Nennleistung:  ca. 130 W
Fördervolumen:  ca. 2.850 m³/h, freiblasend
Drehzahl:  ca. 1.345 1/min
Schallleistung:  ca. 55 dB(A) in 4m
Schutzart:  mind. IP 55

einschl. Befestigungsmaterial,
einschl. Abdichtmaterial.

Fabrikat, Typ z. B.:  Helios, HQW 355/4

Gewählter Hersteller, Typ:

'....................................................'
vom Bieter einzutragen
Menge: 1,000 St

**02.07.0010 Regenabweisgitter aus Kunststoff**
Regenabweisgitter aus Kunststoff
systempassend zum gewählten Wandeinbauventilator DN355,
feststehende Lamellen und Rahmen aus UV-beständigem, bruchfestem Kunststoff mit hinterlegtem Maschendrahtgitter aus
verzinktem und kunststoffbeschichtetem Stahl, Maschenweite 8 mm.

einschl. Befestigungsmaterial.
einschl. Abdichtmaterial für Wandaufbau.
Menge: 1,000 St

**02.07.0011 Verschlussklappe**
Verschlussklappe
systempassend zum gewählten Wandeinbauventilator DN355,
Überdruck-Klappe in flacher Bauweise mit Ein- bzw. Ausschalten des Ventilators selbsttätig öffnend und schließend. Einsetzbar bis zu einer Strömungsgeschwindigkeit von max. 8 m/s.

einschl. Befestigungsmaterial.
einschl. Abdichtmaterial für Wandaufbau.
Menge: 2,000 St

**02.07.0012 Zweistufiger Kleinraumlüfter für WC, DN150, 230V AC**
Zweistufiger Kleinraumlüfter für WC, DN150, 230V AC
zur Entlüftung des Raums, für Dauerbetrieb geeignet,
mit thermischem Überlastungsschutz,
mit einstellbarer Einschaltverzögerung und
Nachlaufzeit, mit verdeckter Ansaugung durch die Abdeckung,

Fabrikat, Typ z. B.:  Helios, M1/150

Gewählter Hersteller, Typ:

'....................................................'
vom Bieter einzutragen
Menge: 1,000 St

**02.07.0013 AP-Wipptaster, Grau, mit Beschriftungsfeld**
AP-Wipptaster, Grau, mit Beschriftungsfeld
einschl. Beschriftungsfeld auf dem Wipptaster,
Leitungseinführung oben und unten, einschl. Verschraubung.

Montageart:  Senkrecht
Montage:  Innen- und Außenbereich
Schutzart:  IP44

einschl. Kabelverschraubung.
einschl. Maschineneinsatz,
einschl. Befestigungsmaterial.

Fabrikat, Typ z. B.:  Jung, Serie WG800

Gewählter Hersteller, Typ:

'....................................................'
vom Bieter einzutragen
Menge: 6,000 St

**02.07.0014 AP-Wipptaster/Schukosteckdosen-Kombination, Grau**
AP-Wipptaster/Schukosteckdosen-Kombination, Grau
einschl. Beschriftungsfeld auf dem Wipptaster,
Schukosteckdose mit Klappdeckel, Grau,
einschl. Beschriftungsfeld auf dem Klappdeckel
Leitungseinführung oben und unten, einschl. Verschraubung.

Strombelastbarkeit:  250V AC, 16 A
Montageart:  Senkrecht
Montage:  Innen- und Außenbereich, Aufputz
Schutzart:  IP44

einschl. Kabelverschraubung,
einschl. Maschineneinsatz,
einschl. Befestigungsmaterial.

Fabrikat, Typ z. B.:  Jung, Serie WG800

Gewählter Hersteller, Typ:

'....................................................'
vom Bieter einzutragen
Menge: 2,000 St

**02.07.0015 AP-Schukosteckdose mit Klappdeckel, Grau, 16A, 250V**
AP-Schukosteckdose mit Klappdeckel, Grau, 16A, 250V
mit Federklemmen für starre Leiter bis 2,5 mm2
Verbindungsklemmen nach DIN VDE 0620,
einschl. Beschriftungsfeld auf dem Klappdeckel,
Leitungseinführung oben und unten, einschl. Verschraubung.

Montage:  Innen- und Außenbereich
Schutzart:  IP44
Material:  Thermoplast

einschl. Kabelverschraubung.
einschl. Maschineneinsatz,
einschl. Befestigungsmaterial.

Fabrikat, Typ z. B.:  Jung, Serie WG800

Gewählter Hersteller, Typ:

'....................................................'
vom Bieter einzutragen
Menge: 5,000 St

**02.07.0016 CEE Wandsteckdose, 5-pol., 16A, AC 400V**
CEE Wandsteckdose, 5-pol., 16A, AC 400V
mit schlagfestem Gehäuse aus Polyamid,
einschl. Wandsockel, Codierung 6h,
einschl. systempassende Verschraubung.
einschl. Befestigungsmaterial.
einschl. Maschineneinsatz.
Menge: 1,000 St

**02.07.0017 CEE Wandsteckdose, 5-pol., 32A, AC 400V**
CEE Wandsteckdose, 5-pol., 32A, AC 400V
mit schlagfestem Gehäuse aus Polyamid.
einschl. Wandsockel, Codierung: 6h
einschl. systempassende Verschraubung.
einschl. Befestigungsmaterial,
einschl. Maschineneinsatz.
Menge: 1,000 St

**02.07.0018 NOT-AUS-Pilztaster rot, 38mm im Gehäuse gelb mit Schutzkragen**
NOT-AUS-Pilztaster rot, 38mm im Gehäuse gelb mit Schutzkragen
unbeleuchtet, Zugentriegelung, 1S+1Ö, Schraubanschluss,
einschl. Befestigungsmaterial.
Menge: 2,000 St

**02.07.0019 Ex-geschützter Lichttaster im Ex-Gehäuse**
Ex-geschützter Lichttaster im Ex-Gehäuse
zugelassen für Ex-Zone 1,
einschl. ex-zugelassene Verschraubungen,
einschl. Befestigungsmaterial.
Menge: 2,000 St

**02.07.0020 Ex-geschützter NOT-AUS-Taster im Ex-Gehäuse**
Ex-geschützter NOT-AUS-Taster im Ex-Gehäuse
zugelassen für Ex-Zone 1,
einschl. ex-zugelassene Verschraubungen,
einschl. Befestigungsmaterial.
Menge: 2,000 St

**02.07.0021 Kunststoff-Abzweigdosen, Außenmaße ca. 104x104x70**
Kunststoff-Abzweigdosen, Außenmaße ca. 104x104x70
UV-beständig, temperaturbeständig, schlagfest,
einschl. bis zu 4 Kunststoffverschraubungen M20/M25,
Die Schutzart IP54 ist mit den Verschraubungen einzuhalten.
Die eingesetzten Reihenklemmen werden nach Aufmaß abgerechnet.
Menge: 15,000 St

**02.07.0022 Kunststoff-Abzweigdosen, Außenmaße ca. 130x130x77**
Kunststoff-Abzweigdosen, Außenmaße ca. 130x130x77
UV-beständig, temperaturbeständig, schlagfest,
einschl. bis zu 4 Kunststoffverschraubungen M20/M25.
Die Schutzart IP54 ist mit den Verschraubungen einzuhalten.
Die eingesetzten Reihenklemmen werden nach Aufmaß abgerechnet.
Menge: 15,000 St

**02.07.0023 Schutzisoliermatte, LxB = 2,4x1m**
Schutzisoliermatte, LxB = 2,4x1m
nach DIN EN 61111 (VDE 0303-3).
Betriebsfertig vor der Niederspannungsschaltanlage auslegen.
Menge: 1,000 psch

**02.07.0024 Schutzisoliermatte, LxB = 4x1m**
Schutzisoliermatte, LxB = 4x1m
nach DIN EN 61111 (VDE 0303-3).
Betriebsfertig vor der Niederspannungsschaltanlage auslegen.
Menge: 1,000 psch

**02.07.0025 Stahlpanzerrohr DN 25, WNr 1.4571**
Stahlpanzerrohr DN 25, WNr 1.4571
komplett mit Wandmontagehalterungen und
Befestigungsmaterial in 1.4571,
einschl. Endkappen.
Menge: 10,000 m

**02.07.0026 Stahlpanzerrohr DN 32, WNr 1.4571**
Stahlpanzerrohr DN 32, WNr 1.4571
komplett mit Wandmontagehalterungen
und Befestigungsmaterial in 1.4571,
einschl. Endkappen.
Menge: 10,000 m

**02.07.0027 Stahlpanzerrohr DN 40, WNr 1.4571**
Stahlpanzerrohr DN 40, WNr 1.4571
komplett mit Wandmontagehalterungen
und Befestigungsmaterial in 1.4571,
einschl. Endkappen.
Menge: 10,000 m

**02.07.0028 Kunststoff-Panzerrohr DN 25-32**
Kunststoff-Panzerrohr DN 25-32
Bedarfsgerechte Anwendung der Durchmesser,
komplett mit Halterungen, Befestigungsmaterial und Endkappen.
Menge: 70,000 m

**02.07.0029 Wand- und Deckenkanal, 90/60mm, halogenfrei**
Wand- und Deckenkanal, 90/60mm, halogenfrei
mit Bodenlochung, bestehend aus Unterteil und Oberteil zur Montage direkt auf der Wand.

Werkstoff:  Polycarbonat/Acrylnitril-Butadien-Styrol
Farbe:  Reinweiß, RAL 9010
Kanaltiefe:  60 mm
Breite:  90 mm

einschl. Maschineneinsatz,
einschl. Befestigungsmaterial und Montagezubehör.
Menge: 25,000 m

**02.07.0030 Montageschiene, verzahntes C-Profil, 21/5**
Montageschiene, verzahntes C-Profil, 21/5
Werkstoff: Stahl S250 GD+Z275 (Werkstoff-Nr. 1.0242)
nach DIN EN 10346
einschl. systempassende Schienenendkappen.
Menge: 12,000 m

**02.07.0031 Montageschiene, verzahntes C-Profil, 41/5**
Montageschiene, verzahntes C-Profil, 41/5
Werkstoff: Stahl S250 GD+Z275 (Werkstoff-Nr. 1.0242)
nach DIN EN 10346
einschl. systempassende Schienenendkappen.
Menge: 12,000 m

**02.07.0032 Zubehör für Montage der Profilschiene**
Zubehör für Montage der Profilschiene
Werkstoff: Stahl S250 GD+Z275 (Werkstoff-Nr. 1.0242)
nach DIN EN 10346.
Preis pro Kilo.
Menge: 30,000 kg

**02.07.0033 Bolzenanker 8/30, galvanisch verzinkter Stahl**
Bolzenanker 8/30, galvanisch verzinkter Stahl
mit bauaufsichtlichem Prüfzeugnis und allgemeiner bauaufsichtlicher Zulassung für Befestigungsedlemente in Funktionserhalt.

Zugelassen für Beton C20/25 bis C50/60, gerissen und ungerissen und geeignet für Beton C12/15 und Beton C80/95.

Feuerwiderstandsklasse:  mind. F90
Zulassungen:  CE, ETA, ICC, Seismic C1
Bohrnenndurchmesser:  8 mm
Mind. Bohrlochtiefe:  85 mm
Dübellänge:  95 mm
Nutzlänge (min/max):  30/40 mm
Gewinde:  M8x58 mm
Schlüsselweite:  13 mm

einschl. Maschineneinsatz,
einschl. Bohraufwendungen,
einschl. Setzen des Bolzenankers nach den Vorgaben des Hersteller,
einschl. Anziehen des Bolzenankers dem vom Hersteller vorgegebenen Drehmoment.
Menge: 22,000 St

**02.07.0034 Klemmenkasten, Ex-Zone 1, IP66**
Klemmenkasten, Ex-Zone 1, IP66
für Schwimmerschalter und Niveaumessung.
einschl. bis zu 2 Verschraubungen V2A,
für den Anschluss von Aggregaten und
Sensoren in der Ex-Zone 1.
Die Reihenklemmen werden nach Aufmaß abgerechnet.
Einschl. Befestigungsmaterial,
einschl. Maschineneinsatz.
Menge: 4,000 St

**02.07.0035 Messungen auf Einhaltung der VDE-Bestimmungen im Hebewerk 3**
Messungen auf Einhaltung der VDE-Bestimmungen im Hebewerk 3
der elektrischen Anlage nach den sicherheitstechnischen Anforderungen
gemäß DIN VDE 0100-600 und beim Blitzschutz, Überspannungsschutz und
Potenzialausgleich nach der jeweils gültigen EN-Norm.
Messungen auf Einhaltung der VDE-Bestimmungen nach DIN VDE 0100-600 sind vor der Inbetriebnahme durchzuführen.

Insbesondere sind folgende Messungen durchzuführen und Messprotokolle zu erstellen:
- Hauptpotenzialausgleich
- Potenzialausgleich
- Erderwiderstand
- Fehlerschleifenimpedanz
- Schleifenwiderstand
- Isolationswiderstandsmessung der Kabel
- FI-Schutzschaltungen

Einschl. Erstellen von Prüf- und Messprotokollen mit Unterschrift der prüfenden Fachkraft.
Menge: 1,000 psch

**02.07.0036 Messungen auf Einhaltung der VDE-Bestimmungen im Hebewerk 11 (Südost)**
Messungen auf Einhaltung der VDE-Bestimmungen im Hebewerk 11 (Südost)
der elektrischen Anlage nach den sicherheitstechnischen Anforderungen
gemäß DIN VDE 0100-600 und beim Blitzschutz, Überspannungsschutz und
Potenzialausgleich nach der jeweils gültigen EN-Norm.
Messungen auf Einhaltung der VDE-Bestimmungen nach DIN VDE 0100-600 sind vor der Inbetriebnahme durchzuführen.

Insbesondere sind folgende Messungen durchzuführen und Messprotokolle zu erstellen:
- Hauptpotenzialausgleich
- Potenzialausgleich
- Erderwiderstand
- Fehlerschleifenimpedanz
- Schleifenwiderstand
- Isolationswiderstandsmessung der Kabel
- FI-Schutzschaltungen

Einschl. Erstellen von Prüf- und Messprotokollen mit Unterschrift der prüfenden Fachkraft.
Menge: 1,000 psch

**02.07.0037 Bezeichnungsschilder im Feld**
Bezeichnungsschilder im Feld
Es sind unverlierbare, dauerhaft lesbare und UV- beständige Bezeichnungsschilder nach DIN 2403 zu liefern und zu befestigen. Befestigungselemente sind nichtrostend auszuführen.

Sämtliche Anlagenteile der Maschinen, Schieber, Messeinrichtungen, Steckdosen, Lichttaster, Leuchten und dergleichen sind mit Bezeichnungsschilder aus Kunststoff (schwarz) mit eingravierter Beschriftung (weiß), wie nachstehend aufgestellt, zu versehen.

Zeile 1:  Klartext, z. B. Zulaufschieber
Zeile 2:  Zusatztext, z. B. vor MID
Zeile 3:  AKZ
Zeile 4:  Gruppennummer, Feldnummer und BMK im Elektroschaltplan

Bei Steckdosen
Zeile 1:  Gruppennummer, Feldnummer und BMK im Elektroschaltplan

Bei Lichttaster
Zeile 1:  Klartext, z. B. Licht Maschinenraum
Zeile 2:  Gruppennummer, Feldnummer und BMK im Elektroschaltplan

Bei Leuchten
Zeile 1:  Gruppennummer, Feldnummer und BMK im Elektroschaltplan.

De Bezeichnungen sind im Vorfeld mit dem Auftraggeber abzustimmen. Klartext ist anzuwenden.
Menge: 100,000 St

#### 02.08 Kabel und Leitungen

*Hinweis: Ausführungshinweise zu Kabel und Leitungen*
Ausführungshinweise zu Kabel und Leitungen

Die ausgeschriebenen Kabellängen sind als Projektlängen kalkuliert, werden aber nach Aufmaß zu den ohne Schlaufen verlegten Kabellängen abgerechnet.

Vor der Bestellung der Kabel hat der Auftragnehmer sich zu vergewissern, dass die angegebenen Projektlängen der Kabel für die auszuführenden Arbeiten auskömmlich sind.

Sofern nicht anders beschrieben sind die Kabel zu liefern, zu verlegen und beidseitig betriebsfertig aufzulegen und an den einzelnen Kabelenden eine Kabelkennzeichnung anzubringen.

Produkteigenschaften der Anschlussleitungen und Steuerleitungen

Die Anschluss- und Steuerleitungen müssen die CE-Konformität erfüllen und konform zur Niederspannungsrichtlinie 2014/35/EU sein.

Die Anschluss- und Steuerleitungen, in den nachstehenden LV-Positionen als PVC-Leitung bezeichnet, müssen zur festen Installation in trockenen und feuchten Räumen auf, im und unter Putz sowie fest verlegt im Freien geeignet sein und folgende Merkmale und Normen erfüllen:

- CPR-Leistungsklasse:  Eca
- Norm:  DIN VDE 0276-603
- Flammwidrig:  nach IEC 60332-1-2; VDE 0482-332-1-2
- Nennspannung U0/U:  0,6/1 kV
- Leitermaterial:  Kupfer
- Leiterklasse:  Feindrähtig nach DIN VDE 0295 KL. 5
- Aderidentifizierung:  Grün-gelb + Nummern

Besonderheiten
- Als Außenkabel zulässig
- UV-beständig nach DIN EN ISO 4892-2
- weitgehend beständig gegen Öl

Kabelbezeichnungen zur flexiblen PVC-Leitung, z. B.:
- H07RN-F, Ölflex Classic 110 BK (06/1kV),
  YSLY (06/1 kV, Mantel schwarz, Adern nummeriert)

Kabelbezeichnung für abgeschirmte Messleitungen, z.B:.
- YSLYCY-JZ 600 oder vergleichbar (Mantel schwarz, Adern nummeriert)

Kabelbezeichnung für abgeschirmte Messleitungen im Ex-Bereich, z.B:
- Ölflex EB CY (Mantel blau)

Kabelkennzeichnung
Kabelbezeichnungen sind an jedem einzelnen Kabelende anzubringen. Die Schildträger für die Kabelkennzeichnung und die Beschriftung müssen UV-beständig sein. Die Schrift darf über die Jahre nicht verblassen.

Die Kabelkennzeichnung in der Schaltanlage oder in Verteilerkästen sind so vorzunehmen, dass diese ohne Demontagearbeiten von vorne lesbar ist. Kabelbezeichnungen an Betriebsmitteln sind unverlierbar und an leicht ersichtlichen Stellen ortsnah anzubringen.

**02.08.0001 PVC-Leitung, 3x1,5 mm2**
PVC-Leitung, 3x1,5 mm2
Teilstrecke(n): >= 20
einschl. Anschlussmaterial,
einschl. beidseitiges Auflegen,
einschl. beidseitige Kabelkennzeichnung.
Menge: 350,000 m

**02.08.0002 PVC-Leitung, 4x1,5 mm2**
PVC-Leitung, 4x1,5 mm2
Teilstrecke(n): >= 10
einschl. Anschlussmaterial,
einschl. beidseitiges Auflegen,
einschl. beidseitige Kabelkennzeichnung.
Menge: 100,000 m

**02.08.0003 PVC-Leitung, 12x1,5 mm2**
PVC-Leitung, 12x1,5 mm2
Teilstrecken: >= 3
einschl. Anschlussmaterial,
einschl. beidseitiges Auflegen,
einschl. beidseitige Kabelkennzeichnung.
Menge: 50,000 m

**02.08.0004 PVC-Leitung, 3x2,5mm2**
PVC-Leitung, 3x2,5mm2
Teilstrecke(n): >= 6
einschl. Anschlussmaterial,
einschl. beidseitiges Auflegen,
einschl. beidseitige Kabelkennzeichnung.
Menge: 100,000 m

**02.08.0005 PVC-Leitung, 5x2,5mm2**
PVC-Leitung, 5x2,5mm2
Teilstrecke(n): >= 6
einschl. Anschlussmaterial,
einschl. beidseitiges Auflegen,
einschl. beidseitige Kabelkennzeichnung.
Menge: 100,000 m

**02.08.0006 PVC-Leitung, 5x6 mm2**
PVC-Leitung, 5x6 mm2
Teilstrecke(n): 4
einschl. Anschlussmaterial,
einschl. beidseitiges Auflegen,
einschl. beidseitige Kabelkennzeichnung.
Menge: 50,000 m

**02.08.0007 PVC-Leitung, 5x16 mm2**
PVC-Leitung, 5x16 mm2
Verwendung: Steckdosenkombination
Teilstrecke(n): 1
einschl. Anschlussmaterial,
einschl. beidseitiges Auflegen,
einschl. beidseitige Kabelkennzeichnung.
Menge: 100,000 m

**02.08.0008 NYM-J, 3x2,5 mm2**
NYM-J, 3x2,5 mm2
Teilstrecke(n): >= 6
einschl. Anschlussmaterial,
einschl. beidseitiges Auflegen,
einschl. beidseitige Kabelkennzeichnung.
Menge: 100,000 m

**02.08.0009 NYM-J, 5x2,5 mm2**
NYM-J, 5x2,5 mm2
Teilstrecke(n): >= 4
einschl. Anschlussmaterial,
einschl. beidseitiges Auflegen,
einschl. beidseitige Kabelkennzeichnung.
Menge: 100,000 m

**02.08.0010 Ölflex EB CY, 2x1,0 mm2, blau**
Ölflex EB CY, 2x1,0 mm2, blau
Teilstrecke(n): >= 2
einschl. Anschlussmaterial,
einschl. beidseitiges Auflegen,
einschl. beidseitige Kabelkennzeichnung.
Menge: 150,000 m

**02.08.0011 Ölflex EB CY, 2x1,5 mm2, blau**
Ölflex EB CY, 2x1,5 mm2, blau
Verwendung: Schwimmerschalter, Niveaumessung
Teilstrecke(n): >= 10
einschl. Anschlussmaterial,
einschl. beidseitiges Auflegen,
einschl. beidseitige Kabelkennzeichnung.
Menge: 100,000 m

**02.08.0012 YSLY-JZ, 3x1,5 mm2**
YSLY-JZ, 3x1,5 mm2
Anwendung:  Messung
Teilstrecke(n): >= 1
Verlegung in Kabelschutzrohr,
einschl. beidseitiges Auflegen,
einschl. beidseitige Kabelkennzeichnung.
Menge: 100,000 m

**02.08.0013 YSLY-JZ, 5x1,5 mm2**
YSLY-JZ, 5x1,5 mm2
Anwendung:  Messung
Teilstrecke(n): >= 2
Verlegung in Kabelschutzrohr,
einschl. beidseitiges Auflegen,
einschl. beidseitige Kabelkennzeichnung.
Menge: 50,000 m

#### 02.09 Beleuchtungsanlagen

**02.09.0001 Ex-geschützte LED-Wannenleuchte, 1-flammig, ca. 8620 lm**
Ex-geschützte LED-Wannenleuchte, 1-flammig, ca. 8620 lm
für Ex-Zone 1/21/2/22,
gemäß EN IEC 60598-1:2021, EN IEC 60598-2-1:2021.
Ex-Kennzeichnung Gas: II 2 G Ex eb mb q IIC T4 Gb.

Vorgesehen: Pumpensumpf.

Wanne PC satiniert, Verschluss Edelstahl (1.4571), Gehäuse glasfaserverstärktes Polyester, Farbe grau.
Glasfaserverstärktes Polyestergehäuse, satinierte Abschlusswanne aus Polycarbonat mit Silikondichtung und Verschlussklammern aus Edelstahl, davon zwei Sicherheitsverschlüsse. Stahlreflektor lackiert mit vergossenen LED-Modulen in Abschlusswanne eingerastet (Sandwichbauweise), komplett abhängbar. Gekapseltes EVG mit Überspannungs-, Überlast- und Kurzschlussschutz. Außenliegendes Befestigungssystem mit Halteklammern zur variablen Befestigung.

Gehäusedaten
Leuchtengehäuse:  Polyester, glasfaserverstärkt
Abmessungen (LxBxH):  1.250 x 182 x 114 mm

Lichttechnische Daten
LED-Modulstandard:  Zhaga
Abstrahlrichtung primär:  nach unten
Abstrahlwinkel primär:  breitstrahlend
Netzanschluss:  230V AC, 50/60Hz
Bemessungslichtstrom:  >= 8620 lm
Lichtausbeute:  >= 160 lm/W
Bemessungsleistung:  <= 54 W
Lichtfarbe:  865
Farbtemperatur:  6500K
Farbwiedergabe Ra:  >= 80
Vorschaltgerät:  EVG
Austauschbarkeit:  Leuchtmittel und EVG von
  elektrotechnischer Fachkraft tauschbar
Bemessungslebensdauer:  L80B50>100.000 h (@ Ta max),
  L90B50>80.000 h (@ Ta 25°C)

Prüfungen/Approbationen/Zulassungen
Schutzart (gesamt):  IP66
Schutzklasse (gesamt):  SK I (Schutzerdung)
Prüfzeichen:  CE
Energieeffizienzklasse:  C
Schlagfestigkeit:  IK10
zul. Umgebungstemperatur:  -30..+50°C

Einschl. Durchgangsverdrahtung, 3-adrig, 1 - 4 mm²
einschl. Kabelverschraubung M25 (3x)

Die Montagehöhe beträgt bis zu 3 m.

Einschl. Maschineneinsatz
einschl. Befestigungsmaterial.

Fabrikat, Typ z. B.:  Schuch, e865F 12L85
Artikel-Nr.:  86500 0003

Gewählter Hersteller, Typ:

'....................................................'
vom Bieter einzutragen
Menge: 5,000 St

**02.09.0002 Kompakte LED-Feuchtraumleuchte, ca. 1180 lm**
Kompakte LED-Feuchtraumleuchte, ca. 1180 lm
mit lackiertem Gehäuse aus Aluminium-Druckguss und angeformten Befestigungslaschen, satinierter Abschlusswanne und Silikondichtung. LED-Modul und EVG mit Überlast- und Kurzschlussschutz im Gehäuse montiert. Ressourcenschonend und umweltfreundlich durch Austauschbarkeit der Komponenten (keine Einwegleuchte)

Vorgesehen: Treppenhaus Pumpwerk 11

Gehäusedaten
Leuchtengehäuse:  Aluminium-Druckguss
Abmessungen (LxBxH):  300 x 161 x 69 mm

Lichttechnische Daten
Abstrahlrichtung primär:  nach unten
Abstrahlwinkel primär:  symmetrisch-breitstrahlend
Netzanschluss:  230VAC, 50/60Hz
LED-Modulstandard:  Zaga
Bemessungslichtstrom:  >=1180 lm
Lichtausbeute:  >=118 lm/W
Bemessungsleistung:  <=10W
Lichtfarbe:  840
Farbtemperatur:  4000K
Farbwiedergabe Ra:  80
Vorschaltgerät:  EVG
Austauschbarkeit:  Leuchtmittel und EVG
Bemessungslebensdauer:  L80>70.000 h (@ Ta max),
  L90>50.000 h (@ Ta 25°C)
Montagemöglichkeit:  Deckenmontage, Wandmontage

Prüfungen/Approbationen/Zulassungen
Schutzart (gesamt):  IP65
Schutzklasse (gesamt):  SK I (Schutzerdung)
Prüfzeichen:  CE
Energieeffizienzklasse:  D
Schlagfestigkeit:  IK09
zul. Temperaturbereich:  -20..+30°C in Innenräumen

Einschl. Durchgangsverdrahtung, 3-adrig, 0,75 - 2,5 mm²
einschl. Kabelverschraubung M20 (2x)

Montage an der Decke.
Die max. Montagehöhe beträgt ca. 2,2 m.

einschl. Maschineneinsatz
einschl. Befestigungsmaterial

Fabrikat, Typ z. B.:  Schuch, 3611 L10
  Artikel-Nr.: 36110 0007

Gewählter Hersteller, Typ:

'....................................................'
vom Bieter einzutragen
Menge: 2,000 St

**02.09.0003 LED-Feuchtraumwannenleuchte, 1-flammig, ca. 7410 lm**
LED-Feuchtraumwannenleuchte, 1-flammig, ca. 7410 lm
gemäß EN 50419, EN 60598-2-1,
für feuchte, nasse, staubige Räume und überdachte Außenbereiche in Handwerk, Handel, Gewerbe, Industrie.

Vorgesehen: Außen am Hebewerk 3.

LED-Feuchtraum-Wannenleuchte mit hochschlagfestem glasfaserverstärktem Polyestergehäuse und satinierter Abschlusswanne mit hoher Schlagfestigkeit. Mehrteilige unverlierbare Verschlussklammern, Silikondichtung. Lackierter Aluminiumreflektor mit hocheffizienten Zhaga-konformen LED-Modulen und und EVG mit Überlast- und Kurzschlussschutz.

Gehäusedaten
Leuchtengehäuse:  Polyester, glasfaserverstärkt,
Abmessungen (LxBxH):  1.578 x 137 x 115 mm

Lichttechnische Daten
LED-Modulstandard:  Zhaga
Abstrahlrichtung primär:  nach unten
Abstrahlwinkel primär:  symmetrisch-breitstrahlend
Netzanschluss:  230V AC, 50/60Hz
Bemessungslichtstrom:  >= 7410 lm
Lichtausbeute:  >= 151 lm/W
Bemessungsleistung:  <= 49 W
Lichtfarbe:  840
Farbtemperatur:  4000K
Farbwiedergabe Ra:  >= 80
Vorschaltgerät:  EVG
Austauschbarkeit:  Leuchtmittel und EVG von
  elektrotechnischer Fachkraft tauschbar
Bemessungslebensdauer:  L70>100.000 h (@ Ta max),
  L90>50.000 h (@ Ta 25°C)

Prüfungen/Approbationen/Zulassungen
Schutzart (gesamt):  IP65
Schutzklasse (gesamt):  SK I (Schutzerdung)
Prüfzeichen:  CE
Energieeffizienzklasse:  C
Schlagfestigkeit:  IK06
zul. Umgebungstemperatur:  -20..+40°C

Einschl. Durchgangsverdrahtung, 3-adrig, 0,75 - 2,5 mm²
einschl. Kabelverschraubung M20 (3x)

Die Montagehöhe beträgt bis zu 3 m.

Einschl. Maschineneinsatz
einschl. Befestigungsmaterial.

Fabrikat, Typ z. B.:  Schuch, 161PX 15L75
Artikel-Nr.:  16130 0008

Gewählter Hersteller, Typ:

'....................................................'
vom Bieter einzutragen
Menge: 4,000 St

**02.09.0004 LED-Feuchtraumwannenleuchte, 2-flammig, ca. 11960 lm**
LED-Feuchtraumwannenleuchte, 2-flammig, ca. 11960 lm
gemäß EN 50419, EN 60598-2-1,
für Innen- oder überdachte Außenmontage zugelassen.

LED-Feuchtraum-Wannenleuchte mit hochschlagfestem glasfaserverstärktem Polyestergehäuse und satinierter Abschlusswanne mit hoher Schlagfestigkeit. Mehrteilige unverlierbare Verschlussklammern, davon zwei Sicherheitsverschlüsse, Silikondichtung. Lackierter Aluminiumreflektor mit hocheffizienten Zhaga-konformen LED-Modulen, Optiken mit tiefbreitstrahlender Lichtverteilung und EVG mit Überlast- und Kurzschlussschutz.

Vorgesehen: Innen im Betriebsgebäude. Hebewerk 3 und Pumpwerk 11

Gehäusedaten
Leuchtengehäuse:  Polyester, glasfaserverstärkt
Abmessungen (LxBxH):  1.572 x 197 x 125 mm
Abdeckung:  Abdeckwanne aus PMMA

Lichttechnische Daten
Abstrahlrichtung primär:  nach unten
Abstrahlwinkel primär:  tief-breitstrahlend
Netzanschluss:  230VAC, 50/60Hz
LED-Modulstandard:  Zaga
Bemessungslichtstrom:  >= 11960 lm
Lichtausbeute:  >= 153 lm/W
Bemessungsleistung:  <=78W
Lichtfarbe:  840
Farbtemperatur:  4000K
Farbwiedergabe Ra:  80
Vorschaltgerät:  EVG
Austauschbarkeit:  Leuchtmittel und EVG
Bemessungslebensdauer:  L70>100.000 h (@ Ta max),
  L90>50.000 h (@ Ta 25°C)

Montagemöglichkeit:  Seilabhängung, Deckenmontage,
  Wandmontage, Einzelmontage,
  Lichtbandmontage, Montage an
  Tragschiene, Pendelabhängung

Prüfungen/Approbationen/Zulassungen
Schutzart (gesamt):  IP65
Schutzklasse (gesamt):  SK I (Schutzerdung)
Prüfzeichen:  CE
Energieeffizienzklasse:  D
Schlagfestigkeit:  IK05
zul. Temperaturbereich:  -20..+40°C in Innenräumen

Einschl. Durchgangsverdrahtung, 3-adrig, 0,75 - 2,5 mm²
einschl. Kabelverschraubung M20 (2x)

Montage an der Decke.
Die max. Montagehöhe beträgt ca. 4 m.

Einschl. Gerüst mit Absturzsicherung,
einschl. Maschineneinsatz
einschl. Befestigungsmaterial

Fabrikat, Typ z. B.:  Schuch, 162 15L120TB
  Artikel-Nr.: 16215 0601

Gewählter Hersteller, Typ:

'....................................................'
vom Bieter einzutragen
Menge: 12,000 St

**02.09.0005 Paar Wandwinkel 45°, Stahl sendzimirverzink**
Paar Wandwinkel 45°, Stahl sendzimirverzink
für eine abgewinkelte Montage der Wannenleuchte,
einschl. Befestigungsmaterial,
einschl. Maschineneinsatz.
Menge: 4,000 St

**02.09.0006 Wetterschutzdach zur Anbauleuchte, WNr 1.4571**
Wetterschutzdach zur Anbauleuchte, WNr 1.4571
mit Ablaufkante und Befestigungskante.
Kanten entgratet.

Länge:  1,8 m
Blechstärke:  ca. 2,0 mm
Befestigungskante:  ca. 4 cm
Ablaufkante:  ca. 1 cm
Ablaufwinkel:  ca. 15°
Ablaufblechtiefe:  30 cm

einschl. entgratete Kanten,
einschl. Maschineneinsatz,
einschl. Befestigungsmaterial in WNr 1.4571
einschl. Abdichten an der Gebäudewand.
Menge: 4,000 St

**02.09.0007 Wetterschutzdach zum Bewegungsmelder, WNr 1.4571**
Wetterschutzdach zum Bewegungsmelder, WNr 1.4571
mit Regenablaufkante.

Blechstärke:  2 mm
Breite:  150 mm
Tiefe:  120 mm

einschl. entgratete Kanten,
einschl. Maschineneinsatz,
einschl. Befestigungsmaterial in WNr 1.4571
einschl. Abdichten an der Gebäudewand.
Menge: 1,000 St

**02.09.0008 PIR-Bewegungsmelder mit Dämmerungsschalter, 230V AC**
PIR-Bewegungsmelder mit Dämmerungsschalter, 230V AC
zur Wandmontage im Außenbereich
Der Schaltkontakt ist an der SPS aufzulegen.

Dämmerungsschaltung:  2 - 2500 lx
Erfassungswinkel:  230°
Unterkriechschutz:  360°
Farbe:  Weiß
Reichweite max.:  40 m
Schaltkontakt-Art:  Relais
Schaltleistung:  3000 W
Zeiteinstellung:  ca. 15 s - 30 Min.
Schutzart:  IP54
Garantie:  5 Jahre

einschl. Befestigungsmaterial.

Fabrikat, Typ z. B.:  Esylux, RC-230I

Gewählter Hersteller, Typ:

'....................................................'
vom Bieter einzutragen
Menge: 1,000 St

**02.09.0009 LED-Rettungswegleuchte, 3h, selbstüberwachend**
LED-Rettungswegleuchte, 3h, selbstüberwachend

Montage:  Wandanbau/Deckenanbau
Funktion:  Dauer- und Bereitschaftsschaltung
Gehäuse:  Kunststoff
Lichtfarbe:  4000 K
Automatischer Selbsttest:  Ja
Netzanschluss:  230V AC, 50Hz
Erkennungsweite:  ca. 24 m (DIN)
Schutzart:  IP54
Schlagschutz:  IK03
Notlichtdauer:  3 Std.

einschl. Akku 1,2V NikMH, 1800 mAh
einschl. selbstklebende Schilder (oben, unten, rechts, links) gemäß DIN ISO 7010, anzuwenden nach Montageort.

komplett mit Befestigungszubehör,
einschl. Maschineneinsatz.

Fabrikat, Typ z. B.:  RZB, Exeo D

Gewählter Hersteller, Typ:

'....................................................'
vom Bieter anzugeben
Menge: 4,000 St

**02.09.0010 Ex-Rettungswegleuchte, 3h, LED-Technik**
Ex-Rettungswegleuchte, 3h, LED-Technik

Ex-Zone:  1, 2, 21, 22
Montage:  Wandmontage
Funktion:  Dauer- und Bereitschaftsschaltung
Gehäuse:  Polycarbonat
Leuchtmittel:  18 LEDs
Prüftaster:  Ja
Netzanschluss:  230 VAC, 50Hz
Piktogrammhöhe:  160 mm
Erkennungsweite:  >= 25 m (DIN)
Schutzart:  >= IP66
Schutzklasse:  I
Gangreserve:  3h

einschl. Akku 12V/ 600mAh NiMH
einschl. Piktogrammscheibe, Pfeil unten
komplett mit Befestigungszubehör.
Menge: 1,000 St

#### 02.10 Erdung und Potenzialausgleich

**02.10.0001 Potenzialausgleichsschiene nach VDE 0100**
Potenzialausgleichsschiene nach VDE 0100
L x B x T = 300 x 10 x 5 mm
einschl Maschineneinsatz,
einschl. Bohraufwendungen,
einschl. Befestigungsmaterial.
Menge: 7,000 St

**02.10.0002 Installationsleitung NYM-O 1x6, Cu-Zahl 58**
Installationsleitung NYM-O 1x6, Cu-Zahl 58
in mehreren Teillängen schneiden und verlegen.
Menge: 20,000 m

**02.10.0003 Installationsleitung NYM-O 1x10, Cu-Zahl 96**
Installationsleitung NYM-O 1x10, Cu-Zahl 96
in mehreren Teillängen schneiden und verlegen.
Menge: 20,000 m

**02.10.0004 Installationsleitung NYM-O 1x16, Cu-Zahl 154**
Installationsleitung NYM-O 1x16, Cu-Zahl 154
in mehreren Teillängen schneiden und verlegen.
Menge: 20,000 m

**02.10.0005 Edelstahlseil, 16mm2 (d = ca. 4,5 mm), WNr 1.4571**
Edelstahlseil, 16mm2 (d = ca. 4,5 mm), WNr 1.4571
in mehreren Teillängen schneiden und verlegen.
Menge: 20,000 m

**02.10.0006 Edelstahlseil, 25mm2 (d = ca. 5,6 mm), WNr 1.4571**
Edelstahlseil, 25mm2 (d = ca. 5,6 mm), WNr 1.4571
in mehreren Teillängen schneiden und verlegen.
Menge: 20,000 m

**02.10.0007 Herstellen einer vollständigen Erdung**
Herstellen einer vollständigen Erdung
über Potenzialausgleich aller verbundenen und leitenden Metallkonstruktionen gemäß den gültigen VDE-Vorschriften, insbesondere der VDE 0100-410,

auszuführen mit vorgenanntem Edelstahlseil, d=4,5 mm,

einschl. Anschlusselemente und Schellen.

Die Metallkonstruktionen sind mit Erdungsleitungen untereinander an leicht sichtbaren Stellen zu verbinden und an geeigneter Stelle mit der/den Haupterdungsanlage verbundenen Erdungsschiene(n) anzuschließen.

Preis pro vollständig hergestelltem Potenzialausgleich:
Menge: 36,000 St

**02.10.0008 wie vor, jedoch mit Edelstahlseil, d=5,6 mm**
Menge: 8,000 St

**02.10.0009 Potentialausgleich prüfen und messen**
Potentialausgleich prüfen und messen
gemäß VDE 0100-600, VDE 0100-610 und VDE 0100-410 durch Sichtkontrolle, Prüfung und Messung des Erdungswiderstandes des örtlichen Potenzialausgleiches und des zusätzlichen Potenzialausgleiches und Erstellen eines Messprotokolls. Das Messprotokoll. ist Bestandteil der Enddokumentation.
Menge: 40,000 St

#### 02.11 Dokumentation

**02.11.0001 Erstellen eines Pflichtenheftes Hebewerk 3**
Erstellen eines Pflichtenheftes Hebewerk 3
für die elektrotechnische Ausrüstung.

Das Pflichtenheft ist aufzuteilen in:
- Deckblatt
- Revisionsdokumentation
- Inhaltsverzeichnis (generiert)
- Terminologie (diese ist durchgängig anzuwenden)
- Elektrotechnische Ausrüstung
  mit Funktionsbeschreibung für jeden Leistungsabgang,
  jede Messstelle und für die TGA.
  Jeder Antrieb und jede Messstelle beginnt mit einer neuen Seite.
- Die Schriftart Calibri in der Schriftgröße 11 ist anzuwenden.

Das Pflichtenheft beschreibt die auszuführenden Arbeiten zur elektrotechnischen Ausrüstung sowie zur SPS-Programmierung und ist vor der Ausführung der Arbeiten zur Prüfung und Freigabe einzureichen. Es ist von Korrekturläufen auszugehen.

Das Pflichtenheft ist in Microsoft Word im Dateiformat .docx auszuführen. Die aktuelle deutsche Rechtschreibung ist anzuwenden. Fragmentierte Sätze oder eine unvollständige Satzbildung sind unzulässig. Wortabkürzungen sind unzulässig, außer bei gängigen Kurzbegriffen wie beispielsweise "PLS" für Prozessleitsystem oder "SPS" für SPS-Steuerung, sofern diese in einer vorangegangenen Terminologie aufgeführt wurden.

Das Pflichtenheft ist Bestandteil der Enddokumentation.
Menge: 1,000 St

**02.11.0002 Erstellen eines Pflichtenheftes Pumpwerk 11 (Südost)**
Erstellen eines Pflichtenheftes Pumpwerk 11 (Südost)
für die maschinelle und elektrotechnische Ausrüstung.

Das Pflichtenheft ist aufzuteilen in:
- Deckblatt
- Revisionsdokumentation
- Inhaltsverzeichnis (generiert)
- Terminologie (diese ist durchgängig anzuwenden)
- Maschinelle Ausrüstung
- Elektrotechnische Ausrüstung
  mit Funktionsbeschreibung für jeden Leistungsabgang,
  jede Messstelle und für die TGA.
  Jeder Antrieb und jede Messstelle beginnt mit einer neuen Seite.
- Die Schriftart Calibri in der Schriftgröße 11 ist anzuwenden.

Das Pflichtenheft beschreibt die auszuführenden Arbeiten zur elektrotechnischen Ausrüstung sowie zur SPS-Programmierung und ist vor der Ausführung der Arbeiten zur Prüfung und Freigabe einzureichen. Es ist von Korrekturläufen auszugehen.

Das Pflichtenheft ist in Microsoft Word im Dateiformat .docx auszuführen. Die aktuelle deutsche Rechtschreibung ist anzuwenden. Fragmentierte Sätze oder eine unvollständige Satzbildung sind unzulässig. Wortabkürzungen sind unzulässig, außer bei gängigen Kurzbegriffen wie beispielsweise "PLS" für Prozessleitsystem oder "SPS" für SPS-Steuerung, sofern diese in einer vorangegangenen Terminologie aufgeführt wurden.

Das Pflichtenheft ist Bestandteil der Enddokumentation.
Menge: 1,000 St

**02.11.0003 Enddokumentation Hebewerk 3**
Enddokumentation Hebewerk 3
im Rahmen des Liefer- und Leistungsumfangs.

Q = Quelldatei
P = Papier
D = Digital

Mindestens 2 Wochen vor einem Abnahmeersuchen sind zwei vollständige endgültige Sätze der Enddokumentation in Papier (P) und digital (D) auf neue und zuvor unbenutzte USB-Sticks zu liefern. Jeder Satz ist mit einem festen Einband und mit Registern zu versehen, die sich mit den Verzeichnissen und Gliederung auf den Datenträgern decken. Jeder Satz der Enddokumentation ist mit einem Inhaltsverzeichnis zu versehen und enthält, sofern im Liefer- und Leistungsumfang enthalten, mindestens:

- Das genehmigte Pflichtenheft (Q, P+D).

- Messprotokoll auf Einhaltung der VDE-Bestimmungen (P+D).

- CE-Konformitätserklärung (P+D).

- Errichterbescheinigung nach EMV-Richtlinie 2014/30/EU (P+D).

- Messprotokoll der eingemessenen Signalstärke der UHF-Antenne

- Anweisungen für Inbetriebnahme, Betrieb und Außerbetriebnahme (P+D).

- Technische Daten aller im Liefer- und Leistungsumfang
  gelieferten und verbauten Aggregate und Einrichtungen
  einschl. Kontaktdaten der Hersteller (D).

- Wartungs- und Betriebsvorschriften (D).

- Vollständige Elektroschaltpläne (Q, P+D)
  einschl. der verwendeten Rahmendatei und Symboldatei.

- Das vollständige SPS-Programm (Q),

- Die vollständige Applikation für das Touchpanel (Q).
Menge: 1,000 Psch

**02.11.0004 Enddokumentation Pumpwerk 11 (Südost)**
Enddokumentation Pumpwerk 11 (Südost)
im Rahmen des Liefer- und Leistungsumfangs.

Q = Quelldatei
P = Papier
D = Digital

Mindestens 2 Wochen vor einem Abnahmeersuchen sind zwei vollständige endgültige Sätze der Enddokumentation in Papier (P) und digital (D) auf neue und zuvor unbenutzte USB-Sticks zu liefern. Jeder Satz ist mit einem festen Einband und mit Registern zu versehen, die sich mit den Verzeichnissen und Gliederung auf den Datenträgern decken. Jeder Satz der Enddokumentation ist mit einem Inhaltsverzeichnis zu versehen und enthält, sofern im Liefer- und Leistungsumfang enthalten, mindestens:

- Das genehmigte Pflichtenheft (Q, P+D).

- Messprotokoll auf Einhaltung der VDE-Bestimmungen (P+D).

- CE-Konformitätserklärung (P+D).

- Errichterbescheinigung nach EMV-Richtlinie 2014/30/EU (P+D).

- Messprotokoll der eingemessenen Signalstärke der UHF-Antenne

- Anweisungen für Inbetriebnahme, Betrieb und Außerbetriebnahme (P+D).

- Wartungs- und Betriebsvorschriften für jedes einzelne Gerät (D).

- Technische Daten aller im Liefer- und Leistungsumfang
  gelieferten und verbauten Aggregate und Einrichtungen
  einschl. Kontaktdaten der Hersteller (D).

- Wartungs- und Betriebsvorschriften (D).

- Vollständige Elektroschaltpläne (Q, P+D)
  einschl. der verwendeten Rahmendatei und Symboldatei.

- Das vollständige SPS-Programm (Q),

- Die vollständige Applikation für das Touchpanel (Q).
Menge: 1,000 Psch

#### 02.12 Sonstiges

*Hinweis: Hinweise zu den Stundenlohnarbeiten*
Hinweise zu den Stundenlohnarbeiten

Arbeiten zu Lohnstundensätzen bedürfen stets der ausdrücklichen Genehmigung der Bauleitung vor der Ausführung und sind nur für die im Zuge der Bauarbeiten erforderlichen Arbeiten anzuwenden, die nicht in den Montagepreisen der einzelnen LV-Positionen enthalten sind.

In die Stundensätze sind sämtliche Aufwendungen wie Lohn- und Gehaltskosten, Lohn- und Gehaltsnebenkosten, Zuschläge, lohngebundene und lohnunabhängige Kosten, sonstige Sozialkosten, Gemeinkosten, Wagnis und Gewinn sowie die Kosten für Werkzeuge und Maschinen mit einzurechnen. Erschwerniszulagen und Zuschläge für Nacht-, Sonntags- und Feiertagsarbeit werden gesondert vergütet. Aufwendungen für Projektleiter, Poliere und Baustellenleitung des Auftragnehmers werden nicht gesondert vergütet. Es werden nur Arbeitszeiten auf der Baustelle für die von der Bauleitung vor der Ausführung angeordneten Stundenlohnarbeiten vergütet.

Für die angeordneten Stundenlohnarbeiten dürfen nur Stundensätze mit der für die auszuführende Arbeit erforderlichen Mindestqualifikationen in Anrechnung gestellt werden. Auf dem Leistungsnachweis ist die durchgeführte Arbeit und das dafür eingesetzte Personal mit der dafür erforderlichen Mindestqualifikation namentlich anzugeben.

Leistungsnachweise zu den Stundenlohnarbeiten sind der Bauleitung täglich vorzulegen. Nur von der Bauleitung unterschriebene Leistungsnachweise werden vergütet.

**02.12.0001 Stundenlohn für einen Fachmonteur**
Stundenlohn für einen Fachmonteur
gemäß vorgenanntem Hinweistext.
Menge: 1,000 h

**02.12.0002 Stundenlohn für einen Helfer/Auszubildender**
Stundenlohn für einen Helfer/Auszubildender
gemäß vorgenanntem Hinweistext.
Menge: 1,000 h

**02.12.0003 Stundenlohn für einen SPS-/TP-Programmierer**
Stundenlohn für einen SPS-/TP-Programmierer
gemäß vorgenanntem Hinweistext.
Menge: 1,000 h

**02.12.0004 Stundenlohn für einen Elektroplaner**
Stundenlohn für einen Elektroplaner
gemäß vorgenanntem Hinweistext.
Menge: 1,000 h

**02.12.0005 Fahrtkosten einschl. Fahrzeuglenker für Pkw/Trapo bis 3,5 to**
Fahrtkosten einschl. Fahrzeuglenker für Pkw/Trapo bis 3,5 to
gemäß vorgenanntem Hinweistext für die zur Erbringung der angeforderten Stundenlohnarbeiten eigens erforderlichen An- und Abreise.
Menge: 1,000 km

USt %: 19,00
